# Sanierung Kanalnetz Elisabethstraße in Troisdorf
Angebotsaufforderung (GAEB DA XML 3.3, DA83)
Projekt: 24011315
Währung: EUR
Erstellt mit: GXML Toolbox V3.3 R20230829, iTWO_64 V24.0.454, 06.11.2025

## 03a Tiefbau offene Bauweise und geschl. Bauweise Kanal
Datum: 06.11.2025

### 1 BE, Tiefbau offene Bauweise, Stand 2024

#### Gewerk 1.1 Baustellenvorbereitung

##### Titel 1.1.1 Baustellenvorbereitung

###### Untertitel 1.1.1.1 Baustelleneinrichtung

**1.1.1.1.30 Baustelleneinrichtung liefern und vorhalten (Entwässerung)**
*** Pauschalposition
*** Schwerpunktposition
Katalog-Nr. 1/01/ 1. 1. 1. 30.
Baustelleneinrichtung für die Ausführung aller ausgeschriebenen Leistungen der

"Erneuerung des Entwässerungssystems"

anfahren, abladen, betriebsfertig aufstellen, für die Dauer der Bauzeit in ständiger Betriebsbereitschaft vorhalten und unterhalten.

Ausgenommen sind nur die Einrichtungen, die im nachfolgenden LV gesondert ausgewiesen sind,
wie z.B. die Leistungen für:
- Verkehrssicherung
- Wasserhaltungsarbeiten

Die Leistung umfasst u.a.:
- alle Einrichtungen für die Leistungen gem. ATV-DIN 18299 Ziffer 4.1. aufstellen
- alle notwendigen Einrichtungen wie: Geräte, Maschinen, Hebezeuge, Krane, Unterkünfte, Toilettencontainer inkl. Abwasserentsorgung, Lagerschuppen usw.
- alle notwendigen Versorgungs- und Entsorgungsanschlüsse herstellen und Wasser, Energie, Telefon usw. zur Baustelle heranbringen
- die Flächen für die BE, Lagerflächen etc. beschaffen / anmieten, anlegen und bei Bedarf von Oberboden, Bewuchs od.ä. freimachen und unterhalten
- alle sonstigen laufenden Kosten der Baustelle, Betriebskosten, Mieten und Gebühren
- Einholen von Genehmigungen: Abbruchgenehmigung, Nutzung von Verkehrsflächen, Transportgenehmigungen etc., soweit nicht gesondert ausgeschrieben
- alle Anlagen und Einrichtungen bei Bedarf umsetzen bzw.  umlegen
- Leistungen für den Winterbau erbringen (soweit erforderlich und nicht gesondert ausgeschrieben)
- Leistungen für das Niederhalten des Staubes im Sommer
- Leistungen des Landschaft- und Gewässerschutzes erbringen, soweit erforderlich - insbesondere Grundwasserschutz
- alle Einrichtungen / Leistungen zur Diebstahl-sicherung
- Transport/ Rücktransport der Müllbehältnisse zu einem  mit dem Entsorger abgestimmten Sammelplatz während der Gesamtdauer der Baumaßnahme

BE Flächen werden vom AG nicht zur Verfügung gestellt, soweit nicht anders vereinbart.

Die Nutzung durch andere an der Baumaßnahme beteiligter
Firmen ist zu dulden.

Die Abrechnung erfolgt pauschal mit:
- 30 % bei vollständiger Einrichtung
- 70 % nach Baufortschritt
Menge: 1,000 psch

**1.1.1.1.40 Baustelle räumen (Entwässerung)**
*** Pauschalposition
Katalog-Nr. 1/01/ 1. 1. 1. 40.
Baustelleneinrichtung für die Ausführung aller ausgeschriebenen Leistungen der

"Erneuerung der Entwässerungssystems"

nach Beendigung der Baumaßnahme räumen (beseitigen) bzw. abbauen und abfahren.

Ausgenommen sind nur die Einrichtungen, die im nachfolgenden LV gesondert ausgewiesen sind, wie z.B. die Leistungen der BE für:
- Verkehrssicherung
- Wasserhaltungsarbeiten

Die Leistung umfasst u.a.:
- Rückbau aller bauzeitlichen Versorgungsanschlüsse
- benutztes Gelände, Lagerflächen, Wege  und Zufahrten wieder instandsetzen bzw. in den ursprünglichen Zustand zurückversetzen
- Befestigungen der Lager- und Arbeitsplätze beseitigen
- Freistellungsbescheinigungen vorlegen, soweit Fremd-Flächen in Anspruch genommen wurden

Die Abrechnung erfolgt pauschal mit:
- 50 % bei vollständiger Räumung
- 50 % mit der Schlusszahlung nach Vorlage der
vollständigen Dokumentation.
Menge: 1,000 psch

**1.1.1.1.50 Bautafel komplett, 2,50/4,00 m**
*** Pauschalposition
Katalog-Nr. 1/01/ 1. 1. 1. 50.
Bautafel komplett aufstellen, vorhalten, entfernen,
Gelände wiederherstellen und planieren, in folgender Ausführung:
- sturm- und feuchtebeständig
- Betonfundamente
- Unterkonstruktion für die Bautafel, Pfosten,
- Verbindungsteile, Streben
- Bautafel mit Anstrich
- Anstrich der Unterkonstruktion, nach Erfordernis

Beschriftung der Bautafel:
- Objektbezeichnung
- Angabe von Bauherr, Planungsbeteiligten und ausführenden Firmen, jeweils mit Namen, Anschrift, Telefon- und Telefaxnummer

Sämtliches Material bleibt im Eigentum des AN.

Die finale grafische Gestaltung erfolgt durch den AG und wird dem AN vor Baubeginn zur Verfügung gestellt.

Abmessungen:
- Breite der Bautafel:  2,50 m
- Höhe der Bautafel: 4,00 m
- Höhe über OK Gelände: 2,50 m
- Gesamthöhe: 6,50 m
- Vorhaltedauer: gemäß Bauzeitenplan
Menge: 1,000 psch

**1.1.1.1.60 Bürocontainer**
*** Pauschalposition
*** Schwerpunktposition
*** Bezugsbeschreibung
Katalog-Nr. 1/01/ 1. 1. 1. 60.
Bürocontainer für Nutzung durch den AG antransportieren, aufstellen  und nach Beendigung der Bauarbeiten beseitigen, in folgender Ausführung:

- Elektroheizung, Raumbeleuchtung
- Einrichtung in ordentlicher Ausführung mit Schreibtisch, Bürostuhl, Besprechungstisch mit 10 Sitzmöglichkeiten, Pinn-Wand, Magnetschiene, verschließbarem Schrank, Papierkorb
- Garderobenhaken, Helme in ausreichender Anzahl
- Feuerlöscher
- Verbandskasten
- Schild "Nichtraucher" o.ä.
- Gitterrost vor Eingang
Containergröße: ca. 15 m²

Die Vorhaltung wird separat vergütet
Menge: 1,000 psch

**1.1.1.1.61 Bürocontainer vorhalten**
*** Schwerpunktposition
*** wie Position 1.1.1.1.60
Katalog-Nr. 1/01/ 1. 1. 1. 61.
Bürocontainer vor- bzw. unterhalten

Bürocontainer reinigen und beheizen, einschließlich aller Betriebsmittel

Die Vergütung erfolgt einmal pro Kalenderwoche.Ein baustellenabhängiges Umsetzen des Containers ist in den Einheitspreis einzurechnen.
Menge: 26,000 Wo

**1.1.1.1.70 Dokumentation der Außenanlagen**
*** Pauschalposition
Katalog-Nr. 1/01/ 1. 1. 1. 70.
Fotodokumentation
Feststellungsprotokolle zur Dokumentation des baulichen Zustandes aller Grundstückseinfriedungen, Zäune, Grenzmauern, Laternen, Ampelmaste, verkehrstechnische Einrichtungen und sonstige Ausstattungsgegenstände, bei Bedarf offenkundige Schäden an Häusern/ Bestandsbebauung (Risse, Setzungen o.ä.) für den gesamten Bereich der Baumaßnahme, einschließlich der betroffenen privaten Bereiche zur etwaigen Erneuerung von (Versorgungs-)Anschlussleitungen.

Es gilt folgender Leistungsumfang:

Feststellungsprotokolle als Foto- und/ oder Videodokumentation der jeweiligen Abschnitte, insbesondere Dokumentation kritischer Bereiche und Dokumentation etwaig vorhandener Schäden

Das Bild und Videomaterial ist gemäß etwaiger Bauabschnitte zu untergliedern und in sinnhafte Bereiche zu unterteilen. Der jeweilige Dateiname muss enthalten:
- Ort der Aufnahme
- ggf. Abschnitt der Baumaßnahme
- Aufnahmedatum

Die Dokumentation eines Abschnittes ist VOR Baubeginn dem AG vorzulegen. Die Übergabe hat auf einem geeigneten, digitalem Weg zu erfolgen (USB-Stick, Cloud o.ä.) und ist im Vorfeld mit dem AG abzustimmen.

Beweissicherung von Häusern wird bei Bedarf durch den AG veranlasst.
Menge: 1,000 psch

###### Untertitel 1.1.1.2 Verkehrssicherung

*Hinweis: HINWEIS VERKEHRSSICHERUNG*
Katalog-Nr. 1/01/ 1. 1. 2.
Hinweise Verkehrssicherung:

Die Leistungen zur Verkehrssicherung und Unfallverhütung für sämtliche Leistungen des Bauvorhabens sind in die Einheitspreise einzurechnen.

Besonders hingewiesen wird darauf, dass die einschlägigen Unfallverhütungsvorschriften und die Randbedingungen des SIGE-Planes zu beachten sind.
Den Anweisungen des SIGE- Koordinators ist zu folgen. Die SiGE Leistung wird durch den AG selbst erbracht.

Alle sich hieraus ergebenden Mehrleistungen sind in die Einheitspreise einzurechnen!

*Hinweis: Hinweise zur Verkehrsicherung, -führung*
Hinweise zur Verkehrsicherung, -führung

Für die Verkehrssicherung/ Verkehrsführung siehe "Lageplan-Verkehrskonzept" Nr. 1315 AO LP002.

Die Neulegung ist in einer Bauphase mit ca. 12 Wochen Dauer vorzunehmen.

Die Reparatur- und Sanierungsarbeiten sind in 2 Bauphasen von jeweils ca. 10 WochenDauer auszuführen.
Im Leistungstext wird die Gesamtdauer von 20 Wochen angesetzt.

Die Umleitungsführung ist im beigefügten Lageplan
Nr. TH 60004-01 dargestellt und in den jeweiligen Bauphasen zu kalkulieren.

**1.1.1.2.10.Y Verkehrszeichenpläne Elisabethstraße Verkehsphase 1**
*** Pauschalposition
Genehmigungsfähige Verkehrszeichenpläne für die Arbeiten im Bereich der "Elisabethstraße" Verkehrsphase 1 erstellt durch den Auftraggeber und grundhaft mit den Beteiligten abgestimmt, nochmals mit aktuellem Bauzeitraum mit den Beteiligten abstimmen (ABT, SWT, Stadt Troisdorf, Feuerwehr, Polizei, RSVG, RSAG usw.) als Grundlage für die Beschilderung Baustelle der jeweils zu errichtenden Gewerke.
Der Plan wurde als Plan Nr. TH 60004-01 der Ausschreibungsunterlage beigefügt.
Menge: 1,000 psch

**1.1.1.2.11.X Verkehrszeichenpläne Elisabethstraße Verkehsphase 2**
*** Pauschalposition
Genehmigungsfähige Verkehrszeichenpläne für die Arbeiten im Bereich der "Elisabethstraße" Verkehrsphase 2 gemäß § 45.6 StVO erstellen und mit den Beteiligten abstimmen (ABT, SWT, Stadt Troisdorf, Feuerwehr, Polizei, RSVG, RSAG usw.) als Grundlage für die Beschilderung Baustelle der jeweils zu errichtenden Gewerke.
Menge: 1,000 psch

**1.1.1.2.12.X Verkehrszeichenpläne Elisabethstraße Verkehsphase 3**
*** Pauschalposition
Genehmigungsfähige Verkehrszeichenpläne für die Arbeiten im Bereich der "Elisabethstraße" Verkehrsphase 3 gemäß § 45.6 StVO erstellen und mit den Beteiligten abstimmen (ABT, SWT, Stadt Troisdorf, Feuerwehr, Polizei, RSVG, RSAG usw.) als Grundlage für die Beschilderung Baustelle der jeweils zu errichtenden Gewerke.
Menge: 1,000 psch

**1.1.1.2.40.Y Beschilderung Elisabethstraße Verkehrsphase 1 - Entwässerung**
*** Pauschalposition
Baustelle im Bereich "Elisabethstraße - Entwässerung" Verkehrsphase 1 und alle zugehörigen Baustellenteile nach den Vorschriften der StVO mit den erforderlichen Verkehrs- und Hinweiszeichen, Schutz- und Sicherheitseinrichtungen und Markierungen kennzeichnen und absperren (einschl. vorübergehendem Entfernen oder Ungültigmachen von Verkehrszeichen und -leiteinrichtungen).

Hierfür benötigtes Gerät vorhalten und beleuchten, einschl. der Betriebskosten für die gesamte Bauzeit bis zur Verkehrsfreigabe. Die benötigten Flächen sind anschließend in den geplanten oder Originalzustand zu versetzen.

Die Abstimmung mit den Behörden ist einzurechnen, ebenso die laufende Ergänzung und Änderung im Zuge des Baufortschritts.

Die Genehmigung der verkehrsrechtlichen Anordnung muss 5 AT vor Baubeginn dem AG zur Prüfung und Kenntnisnahme vorgelegt werden. Ohne Vorlage der Genehmigung können die Bauarbeiten nicht ausgeführt werden. Mögliche Stillstandzeiten bzw. -Kosten gehen zu Lasten des AN.

Gesamtbauzeit: gemäß Bauzeitenplan

Die genannte Gesamtbauzeit ist anteilig auf die Gewerke aufzuteilen.

Die Leistung wird anteilig der Gewerke und zum Baufortschritt vergütet.
Menge: 1,000 psch

**1.1.1.2.41.X Beschilderung Elisabethstraße Verkehrsphase 2 - Entwässerung**
*** Pauschalposition
Baustelle im Bereich "Elisabethstraße - Entwässerung" Verkehrsphase 2 und alle zugehörigen Baustellenteile nach den Vorschriften der StVO mit den erforderlichen Verkehrs- und Hinweiszeichen, Schutz- und Sicherheitseinrichtungen und Markierungen kennzeichnen und absperren (einschl. vorübergehendem Entfernen oder Ungültigmachen von Verkehrszeichen und -leiteinrichtungen).

Hierfür benötigtes Gerät vorhalten und beleuchten, einschl. der Betriebskosten für die gesamte Bauzeit bis zur Verkehrsfreigabe. Die benötigten Flächen sind anschließend in den geplanten oder Originalzustand zu versetzen.

Die Abstimmung mit den Behörden ist einzurechnen, ebenso die laufende Ergänzung und Änderung im Zuge des Baufortschritts.

Die Genehmigung der verkehrsrechtlichen Anordnung muss 5 AT vor Baubeginn dem AG zur Prüfung und Kenntnisnahme vorgelegt werden. Ohne Vorlage der Genehmigung können die Bauarbeiten nicht ausgeführt werden. Mögliche Stillstandzeiten bzw. -Kosten gehen zu Lasten des AN.

Gesamtbauzeit: gemäß Bauzeitenplan

Die genannte Gesamtbauzeit ist anteilig auf die Gewerke aufzuteilen.

Die Leistung wird anteilig der Gewerke und zum Baufortschritt vergütet.
Menge: 1,000 psch

**1.1.1.2.42.X Beschilderung Elisabethstraße Verkehrsphase 3 - Entwässerung**
*** Pauschalposition
Baustelle im Bereich "Elisabethstraße - Entwässerung" Verkehrsphase 3 und alle zugehörigen Baustellenteile nach den Vorschriften der StVO mit den erforderlichen Verkehrs- und Hinweiszeichen, Schutz- und Sicherheitseinrichtungen und Markierungen kennzeichnen und absperren (einschl. vorübergehendem Entfernen oder Ungültigmachen von Verkehrszeichen und -leiteinrichtungen).

Hierfür benötigtes Gerät vorhalten und beleuchten, einschl. der Betriebskosten für die gesamte Bauzeit bis zur Verkehrsfreigabe. Die benötigten Flächen sind anschließend in den geplanten oder Originalzustand zu versetzen.

Die Abstimmung mit den Behörden ist einzurechnen, ebenso die laufende Ergänzung und Änderung im Zuge des Baufortschritts.

Die Genehmigung der verkehrsrechtlichen Anordnung muss 5 AT vor Baubeginn dem AG zur Prüfung und Kenntnisnahme vorgelegt werden. Ohne Vorlage der Genehmigung können die Bauarbeiten nicht ausgeführt werden. Mögliche Stillstandzeiten bzw. -Kosten gehen zu Lasten des AN.

Gesamtbauzeit: gemäß Bauzeitenplan

Die genannte Gesamtbauzeit ist anteilig auf die Gewerke aufzuteilen.

Die Leistung wird anteilig der Gewerke und zum Baufortschritt vergütet.
Menge: 1,000 psch

###### Untertitel 1.1.1.3 Baufeldfreimachung/ Einfriedungen

**1.1.1.3.10 Grenzsteine/ Grenzmarkierungen sichern**
Katalog-Nr. 1/01/ 1. 1. 3. 10.
Grenzsteine/ Grenzmarkierungen anhand eines Lageplanes
aufsuchen, sichern und in einem vorhandenen Lageplan
markieren.
Sicherung erfolgt für die gesamte Bauzeit.
Vor Beginn der Arbeiten hat der AN zusammen mit der
Bauleitung über das Vorhandensein der Grenzsteine ein
Grenzsteinprotokoll anzufertigen. Die Grenzsteine sind
nach Beendigung der Baumaßnahme dem AN aufzuzeigen (= 2. Grenzsteinprotokoll).
Menge: 3,000 St

###### Untertitel 1.1.1.4 Absperrung / Sicherung

**1.1.1.4.10 Bauzaun**
Katalog-Nr. 1/01/ 1. 1. 4. 10.
Baustellenzaun für die Abgrenzung der Baustelle liefern, vorhalten, aufstellen (auch in mehreren Teilabschnitten), ggf. im Baustellenbereich umsetzen und nach Beendigung der Arbeiten wieder abbauen und abfahren.
Vorhaltedauer: gesamte Bauzeit

Baustellenzaun aus/mit:
- dichtschliessender Ausführung
- Bauhöhe: mind. 2,00 m
- Stahlgitterelementen
- der erforderlichen Beleuchtung

Die Abrechnung erfolgt einmalig je abgesperrtem Baugrubenbereich eines Aufbruchs. Mehrmaliges öffnen und schließen und umsetzen des Bauzauns innerhalb einer Aufbruchstelle ist in dem EP zu berücksichtigen.
Menge: 152,000 m

**1.1.1.4.20 Überfahrten**
Katalog-Nr. 1/01/ 1. 1. 4. 20.
Befahrbare Abdeckung für die Baugruben des Kanals bzw.
Rohrgrabens, bzw. der Schachtbauwerke, mit Stahlplatten, Spannweite bis 2,5 m (Grabenbreite ohne seitliche Auflagerflächen), für Verkehrslasten bis zu 600 KN (SLW 60) liefern, verkehrssicher herstellen, vorhalten, mehrmals umsetzen, wieder abbauen und abfahren.

Diese Leistung umfasst u. a.:
- die erforderlichen Auflager und Anrampungen herstellen
- abgerechnet wird die abgedeckte offene Baugrubenlänge
- Erschwernisse und Behinderungen bei denErdarbeiten, beim Verbau und Rohrverlegungsarbeiten
- Abrechnung erfolgt einmalig je Einsatzort
- auf Verlangen ist ein prüffähiger statischer Nachweis 2-fach vorzulegen, ohne Prüfgebühren
- kontinuierliche Ver- und Umlegung der Abdeckungen nach Baufortschritt (für Gesamtbaumaßnahme)

Überfahrten für den Eigenbedarf des AN innerhalb der
Baustelle sind in die Einheitspreise einzurechnen.

Die Abrechnung erfolgt einmalig entsprechend der notwendig abzudeckenden Baugrubenlänge (Baugrubenachse).
Menge: 30,000 m

**1.1.1.4.30 Fußgängerbrücke**
Katalog-Nr. 1/01/ 1. 1. 4. 30.
Fußgängerbrücke, Spannweite bis 3,0 m, mit einer Nutzbreite von 120 cm liefern, verkehrssicher herstellen, unterhalten, vorhalten, mehrmals umsetzen und wieder abbauen und abfahren.

Die Leistung umfasst u.a.:
- die Zugangswege anlegen und mit Splitt / Schottergemisch befestigen
- Abrechnung erfolgt einmalig je Einsatzort
- die Erschwernisse und Behinderungen bei den Erdarbeiten
- kontinuierliche Ver- und Umlegung der Fußgängerbrücken nach Baufortschritt (für Gesamtbaumaßnahme)
Menge: 2,000 St

**1.1.1.4.40 TL-Absperrung**
Katalog-Nr. 1/01/ 1. 1. 4. 40.
TL-Absperrung (Schrankenzaun, Absperrschranke etc.) gemäß ZTV-SA für die Abgrenzung der Baustelle liefern, vorhalten, aufstellen (auch in mehreren Teilabschnitten), ggf. im Baustellenbereich umsetzen und nach Beendigung der Arbeiten wieder abbauen und abfahren.
Vorhaltedauer: gesamte Bauzeit

Baustellenzaun aus/mit:
- Bauhöhe: ca. .1,10 m
- Material: Stahl oder Kunststoff, schlagfest und UV-beständig, nach Wahl des AN
- der erforderlichen Beleuchtung
- den erf. Fußplatten/ Standfüße

Es erfolgt eine einmalig Vergütung der erfoderlichen Länge je abgesperrtem Baugrubenbereich eines Aufbruchs. Mehrmaliges öffnen und schließen und Umsetzen der Absperrung innerhalb einer Aufbruchstelle ist in dem EP zu berücksichtigen.
Menge: 570,000 m

#### Gewerk 1.2 Kanalerneuerung

##### Titel 1.2.1 Straßenaufbruch und -wiederherstellung

###### Untertitel 1.2.1.2 Pflaster und Platten

*Hinweis: Hinweis*
Katalog-Nr. 1/01/ 2. 1. 2.
Für die aufgeführten Arbeiten gelten die Regelungen der DIN 18318

*Hinweis: Hinweis*
Gemäß Baugrundgutachten ist folgende Schichtung zu erwarten:
- Pflasterdecke 8-10 cm
- ungebundene Bettung 7 cm im Mittel
- Betonbettung 8-10 cm

Im Mittel ist also von einer Aufbruchdicke von 25 cm bei der Position Betonpflaster aufnehmen auszugehen.

**1.2.1.2.10 Betonpflaster aufnehmen u. entsorgen**
Katalog-Nr. 1/01/ 2. 1. 2. 10.
(Beton-)Pflasterdecke jeglicher Art, einschließlich Bettung (Splitt, Beton o. ä.) aufbrechen, aufnehmen, falls erforderlich zwischenlagern und fachgerecht entsorgen (inkl. Entsorgungsgebühren)

Die Aufbruchtiefe gilt ab Oberkante Pflasterdecke.
Dicke: bis 12 cm
Aufbruchtiefe bis 20 cm.

Als Zulage zu den Aushubpositionen.
Menge: 60,000 m²

**1.2.1.2.20 Betonpflaster aufnehmen, lagern und neu verlegen**
*** Schwerpunktposition
Katalog-Nr. 1/01/ 2. 1. 2. 20.
(Beton-)Pflasterdecke jeglicher Art, einschließlich Bettung (Splitt, Beton o. ä.) aufbrechen, aufnehmen, säubern, zwischenlagern und wie vorgefunden (entsprechend vorgefundenem Verband) auf wieder neu herzustellendem Unterbau verlegen.

Die Aufbruchtiefe gilt ab Oberkante Pflasterdecke.
Dicke: bis 12 cm
Aufbruchtiefe bis 20 cm.

Diese Leistung umfasst u.a.:
- wiederverwendbare Steine / Pflaster säubern und sortiert im Baustellenbereich lagern
- der überschüssige Bruch und Bauschutt geht in Eigentum des AN über und ist fachgerecht zu entsorgen
- nicht wiederverwendbare Steine / Pflaster ersetzen
- Herstellung der erforderlichen 4cm Bettung aus kornabgestuftem Brechsand-Splitt-Gemisch 2/5 mm, im Querverband/ Längsverband zur Fahrtrichtung verlegen und profilgerecht mit einem Flächenrüttler abrütteln.
- Fugen (Breite gem. Herstellerangaben) der verlegten Fläche mit einem kornabgestuften Edelsplitt 2/5 bis auf 2 cm unter OK Pflasterbelag, die obersten 2 cm sind mit Brechsand 0/2 als Fugenschlussmaterial einzukehren
- Verlegung gem. DIN 18318 und ZTV Pflaster-StB
- Trockene Gehwegfläche sauber abkehren.

Als Zulage zu den Aushubpositionen.
Menge: 380,000 m²

**1.2.1.2.40.Y Betonpflaster liefern u. verlegen**
*** Schwerpunktposition
(Beton-)Pflasterdecke jeglicher Art, liefern, einschließlich Bettung (Splitt, Beton o. ä.)  entsprechend den Angaben des AG (bzw. entsprechend vorgefundenem Verband) auf neu herzustellendem Unterbau verlegen.

Diese Leistung umfasst u.a.:
- Herstellung der erforderlichen 4cm Bettung aus kornabgestuftem Brechsand-Splitt-Gemisch 2/5 mm, Pflaster im Querverband/ Längsverband zur Fahrtrichtung verlegen und profilgerecht mit einem Flächenrüttler abrütteln.
- Fugen (Breite gem. Herstellerangaben) der verlegten Fläche mit einem kornabgestuften Edelsplitt 2/5 bis auf 2 cm unter OK Pflasterbelag, die obersten 2 cm sind mit Brechsand 0/2 als Fugenschlussmaterial einzukehren
- Verlegung gem. DIN 18318 und ZTV Pflaster-StB
- Trockene Gehwegfläche sauber abkehren.

Angaben zum Betonsteinpflaster:
- unterschiedliche Verbände
- Art: Betonsteinpflaster
- Farbe: anthrazit mit Vorsatz
- Format: 20 cm x 20 cm
- Dicke: 8 cm
Menge: 60,000 m²

**1.2.1.2.80 Betonplatten aufnehmen u. entsorgen**
Katalog-Nr. 1/01/ 2. 1. 2. 80.
Betonplatten jeglicher Art, einschließlich Bettung (Splitt, Beton o. ä.) aufbrechen, aufnehmen, falls erforderlich zwischenlagern und fachgerecht entsorgen (inkl. Entsorgungsgebühren)

Die Aufbruchtiefe gilt ab Oberkante Plattendecke.
Dicke: bis 6 cm
Aufbruchtiefe bis 15 cm.
Abmessungen 30x30 bis 50x50

Als Zulage zu den Aushubpositionen.
Menge: 30,000 m²

**1.2.1.2.90 Betonplatten aufnehmen, lagern und neu verlegen**
*** Schwerpunktposition
Katalog-Nr. 1/01/ 2. 1. 2. 90.
Betonplatten jeglicher Art, einschließlich Bettung (Splitt, Beton o. ä.) aufbrechen, aufnehmen, säubern, zwischenlagern und wie vorgefunden (entsprechend vorgefundenem Verband) auf wieder neu herzustellendem Unterbau verlegen.

Die Aufbruchtiefe gilt ab Oberkante Plattendecke.
Dicke: bis 6 cm
Aufbruchtiefe bis 15 cm.
Abmessungen 30x30 bis 50x50

Diese Leistung umfasst u.a.:
- wiederverwendbare Steine säubern und sortiert im Baustellenbereich lagern
- der überschüssige Bruch und Bauschutt geht in Eigentum des AN über und ist fachgerecht zu entsorgen
- nicht wiederverwendbare Steine / Pflaster ersetzen
- Herstellung der erforderlichen 4cm Bettung aus kornabgestuftem Brechsand-Splitt-Gemisch 2/5 mm, im Querverband/ Längsverband zur Fahrtrichtung verlegen und profilgerecht mit einem Flächenrüttler abrütteln.
- Fugen (Breite gem. Herstellerangaben) der verlegten Fläche mit einem kornabgestuften Edelsplitt 2/5 bis auf 2 cm unter OK Pflasterbelag, die obersten 2 cm sind mit Brechsand 0/2 als Fugenschlussmaterial einzukehren
- Verlegung gem. DIN 18318 und ZTV Pflaster-StB
- Trockene Gehwegfläche sauber abkehren.

Als Zulage zu den Aushubpositionen.
Menge: 100,000 m²

**1.2.1.2.100 Betonplatten liefern u. verlegen**
Katalog-Nr. 1/01/ 2. 1. 2.100.
Betonplatten jeglicher Art, liefern, einschließlich Bettung (Splitt, Beton o. ä.) entsprechend den Angaben des AG (bzw. entsprechend vorgefundenem Verband) auf neu herzustellendem Unterbau verlegen.

Diese Leistung umfasst u.a.:
- Abmessungen 30x30 bis 50x50
- Dicke bis 6cm
- Herstellung der erforderlichen 4cm Bettung aus kornabgestuftem Brechsand-Splitt-Gemisch 2/5 mm, Pflaster im Querverband/ Längsverband zur Fahrtrichtung verlegen und profilgerecht mit einem Flächenrüttler abrütteln.
- Fugen (Breite gem. Herstellerangaben) der verlegten Fläche mit einem kornabgestuften Edelsplitt 2/5 bis auf 2 cm unter OK Pflasterbelag, die obersten 2 cm sind mit Brechsand 0/2 als Fugenschlussmaterial einzukehren
- Verlegung gem. DIN 18318 und ZTV Pflaster-StB
- Trockene Gehwegfläche sauber abkehren.
Menge: 30,000 m²

**1.2.1.2.110 Pflaster/ Platten schneiden**
Katalog-Nr. 1/01/ 2. 1. 2.110.
Betonpflaster/ Plattenbelag mittels Nass-Schneidegerät auf Passlänge geradlinig oder winklig schneiden.
Erforderlicher Schnitt an Kanten/ Einfassungen, Einbauten oder Aussparungen
Der Schnitt wird einmalig in Längsrichtung vergütet.
Steindicke: 6 bis 12 cm bzw. zuvor genannten Steinformaten
Menge: 30,000 m

###### Untertitel 1.2.1.3 Borde/ Rinnen

*Hinweis: Hinweis*
Katalog-Nr. 1/01/ 2. 1. 3.
Für die aufgeführten Arbeiten gelten die Regelungen der DIN 18318

**1.2.1.3.10 Randsteine aufnehmen und entsorgen**
Katalog-Nr. 1/01/ 2. 1. 3. 10.
Randsteine, jeder Art und Abmessung (z. B. Tiefbord 8/20, 8/30, 10/30 usw.), in Beton versetzt, einschl. Beton abbrechen, aufnehmen und fachgerecht entsorgen.

Diese Leistung umfasst u.a. :
- Breite Randstein bis 10cm
- Abbruch Fundament/ Rückenstütze aus Beton bis 20cm
- der Bruch und Bauschutt geht in Eigentum des AN über und ist zu entsorgen
Menge: 10,000 m

**1.2.1.3.20 Randsteine aufnehmen, lagern und neu setzen**
Katalog-Nr. 1/01/ 2. 1. 3. 20.
Randsteine, jeder Art und Abmessung (z. B. Tiefbord 8/20, 8/30 usw.), in Beton versetzt, einschl. Beton abbrechen, aufnehmen, seitlich lagern und neu setzen.

Diese Leistung umfasst u. a. :
- Breite Randstein bis 10cm
- Abbruch Fundament/ Rückenstütze aus Beton bis 20cm
- wiederverwendbare Steine säubern und sortiert im Baustellenbereich lagern
- der Bruch und Bauschutt geht in Eigentum des AN über und ist zu entsorgen
- nicht wiederverwendbare Steine ersetzen
- Rückenstütze d= 15 cm bis 10 cm unter Oberkante Bordstein bzw. gem. benachbarter Befestigung
- Fundamentbeton  C 16/20 d=20cm
- Erforderliche Schnitte (Passmaß) sind mit einzukalkulieren
- Eine Zulage für Bögen und Absenkungen wird nicht gewährt, der Aufwand ist gem. Ausführungsplanung mit einzukalkulieren.

Als Zulage zu den Aushubpositionen.
Menge: 30,000 m

**1.2.1.3.30 Randsteine liefern und neu setzen**
Katalog-Nr. 1/01/ 2. 1. 3. 30.
Randsteine, jeder Art und Abmessung (z. B. Tiefbord 8/20, 8/30 usw.) neu
setzen.

Diese Leistung umfasst u. a. :
- Breite Randstein bis 10cm
- Rückenstütze d= 15 cm bis 10 cm unter Oberkante Bordstein bzw. gem. benachbarter Befestigung
- Fundamentbeton C 16/20 d=20cm
- Erforderliche Schnitte (Passmaß) sind mit einzukalkulieren
- Eine Zulage für Bögen und Absenkungen wird nicht gewährt, der Aufwand ist gem. Ausführungsplanung mit einzukalkulieren.
Menge: 10,000 m

**1.2.1.3.40 Bordsteine aufnehmen und entsorgen**
Katalog-Nr. 1/01/ 2. 1. 3. 40.
Bordsteine, jeder Art und Abmessung (z. B. Rundbord-, Tiefbord-, Radien-, Flachbordsteine usw.), in Beton versetzt, einschl. Beton abbrechen, aufnehmen und fachgerecht entsorgen.

Diese Leistung umfasst u. a. :
- Breite Bordstein bis 18cm, Höhe Bordstein bis 30cm
- Abbruch Fundament/ Rückenstütze aus Beton bis 20cm
- der Bruch und Bauschutt geht in Eigentum des AN über und ist zu entsorgen
- Eine Zulage für Bögen und Absenkungen wird nicht gewährt, der Aufwand ist gem. Ausführungsplanung mit einzukalkulieren.

Als Zulage zu den Aushubpositionen.
Menge: 20,000 m

**1.2.1.3.50 Bordsteine aufnehmen, lagern und neu versetzen**
Katalog-Nr. 1/01/ 2. 1. 3. 50.
Bordsteine, jeder Art und Abmessung (z. B. Rundbord-, Tiefbord-, Radiensteine usw.), in Beton versetzt, einschl. Beton aufnehmen, zwischenlagern und neu setzen.

Diese Leistung umfasst u. a. :
- Breite Bordstein bis 18cm, Höhe Bordstein bis 30cm
- Abbruch Fundament/ Rückenstütze aus Beton bis 20cm
- wiederverwendbare Steine säubern und sortiert im Baustellenbereich lagern
- der Bruch und Bauschutt geht in Eigentum des AN über und ist zu entsorgen
- nicht wiederverwendbare Steine ersetzen
- Rückenstütze d= 15 cm bis 10 cm unter Oberkante Bordstein bzw. gem. benachbarter Befestigung, Oberkante leicht abschrägen (die Rückenstütze ist fachgerecht einzuschalen, inkl. Lieferung und Entsorgung des Schalungsmaterials)
- Fundamentbeton C 16/20 d=20cm
- Erforderliche Schnitte (Passmaß) sind mit einzukalkulieren
- Eine Zulage für Bögen und Absenkungen wird nicht gewährt, der Aufwand ist gem. Ausführungsplanung mit einzukalkulieren.

Als Zulage zu den Aushubpositionen.
Menge: 60,000 m

**1.2.1.3.75.X Tiefbordsteine liefern und neu setzen**
Tiefbordsteine 10/25/100, DIN 483, aus Basaltbeton ausgewaschen in Geraden und Kurven liefern und versetzen.

Diese Leistung umfasst u. a.:
- Fundamentbeton  C 16/20 d=20cm
- Rückenstütze d= 15 cm bis 10 cm unter Oberkante Bordstein bzw. gem. benachbarter Befestigung, Oberkante leicht abschrägen (die Rückenstütze ist fachgerecht einzuschalen, inkl. Lieferung und Entsorgung des Schalungsmaterials).
Menge: 20,000 m

**1.2.1.3.210 Rinnenbahnen aufnehmen und entsorgen**
Katalog-Nr. 1/01/ 2. 1. 3.210.
Rinnenbahnen, Rinne aus Pflastersteinen, Leitstreifen, Abschlussbahnen o.ä., mit und ohne Fugenverfüllung aus Fugenmasse, 1-zeilig, jeder Art, Breite bis 16cm, in Beton versetzt, einschl. Fundament aufnehmen und fachgerecht entsorgen.

Diese Leistung umfasst u. a.:
- Breite der Rinne bis 16 cm
- der Bruch und Bauschutt geht in Eigentum des AN über und ist zu entsorgen
- Abbruch Fundament/ Rückenstütze aus Beton bis 20 cm

Bei mehrzeiligen Rinnen wird diese Position in Abhängigkeit der tatsächlichen Breite dementsprechend mehrfach abgerechnet.

Als Zulage zu den Aushubpositionen.
Menge: 20,000 m

**1.2.1.3.220 Rinnenbahnen aufnehmen, lagern und neu setzen**
Katalog-Nr. 1/01/ 2. 1. 3.220.
Rinnenbahnen, Rinne aus Pflastersteinen, Leitstreifen, Abschlussbahnen o.ä., mit und ohne Fugenverfüllung aus Fugenmasse, 1-zeilig, jeder Art, Breite bis  16cm, in Beton versetzt, einschl. Fundament abbrechen, aufnehmen, seitlich lagern und neu setzen.

Diese Leistung umfasst u. a. :
- Breite der Rinne bis 16 cm
- Abbruch Fundament/ Rückenstütze aus Beton bis 20 cm
- wiederverwendbare Steine säubern und sortiert im Baustellenbereich lagern
- der Bruch und Bauschutt geht in Eigentum des AN über und ist zu entsorgen
- nicht wiederverwendbare Steine ersetzen
- Fundamentbeton C 20/25 d=20cm
- Stein mit natürlichem Hartgestein als Zuschlagsstoff
- Rinne an Straßenabläufe anpassen
- Die Stoßfugen sind mit hydraulisch gebundenem Mörtel zu verfüllen.
- Erforderliche Schnitte (Passmaß) sind mit einzukalkulieren
- Eine Zulage für Bögen und Absenkungen wird nicht gewährt, der Aufwand ist gem. Ausführungsplanung mit einzukalkulieren.
- Verwendung eines Haftvermittlers in geeigneter Konsistenz zur Verbesserung des Verbundes an den Grenzflächen der Bauteile gem. ZTV Pflaster

Einzurechnen ist die Herstellung von Dehnungsfugen im Bereich vor und hinter den Einläufen mit profilierten Gummi-Dehnscheiben sowie im Sinne der Regelung der DIN 18318.

Bei mehrzeiligen Rinnen wird diese Position in Abhängigkeit der tatsächlichen Breite dementsprechend mehrfach abgerechnet.

Als Zulage zu den Aushubpositionen.
Menge: 40,000 m

**1.2.1.3.230 Rinnenbahnen liefern und neu setzen**
Katalog-Nr. 1/01/ 2. 1. 3.230.
Rinne aus Pflastersteinen,16/24/14cm bzw. 16/16/14 als einzeilige Pflasterrinne, in Geraden und Kurven im Bereich VK Bordsteine bzw. als alleiniger Läuferstein liefern und herstellen.

Diese Leistung umfasst u. a. :
- Breite der Rinne bis 16 cm
- Fundamentbeton C 20/25 d=20cm
- Stein mit natürlichem Hartgestein als Zuschlagsstoff
- Rinne an Straßenabläufe anpassen
- Die Stoßfugen sind mit hydraulisch gebundenem Mörtel zu verfüllen.
- Erforderliche Schnitte (Passmaß) sind mit einzukalkulieren
- Eine Zulage für Bögen und Absenkungen wird nicht gewährt, der Aufwand ist gem. Ausführungsplanung mit einzukalkulieren.
- Verwendung eines Haftvermittlers in geeigneter Konsistenz zur Verbesserung des Verbundes an den Grenzflächen der Bauteile gem. ZTV Pflaster

Einzurechnen ist die Herstellung von Dehnungsfugen im Bereich vor und hinter den Einläufen mit profilierten Gummi-Dehnscheiben sowie im Sinne der Regelung der DIN 18318.

Bei mehrzeiligen Rinnen wird diese Position in Abhängigkeit der tatsächlichen Breite dementsprechend mehrfach abgerechnet.
Menge: 20,000 m

###### Untertitel 1.2.1.4 ungebundene Tragschichten

**1.2.1.4.10.Y Frostschutzschicht**
*** Schwerpunktposition
Frostschutzschicht nach ZTV SoB-Stb aus einem kornabgestuften Mineralgemisch (gebrochener Naturstein) liefern, profilgerecht nach Ausführungsplanung im Fahrbahnbereich, unter Bordanlagen und im Gehwegbereich einbauen und verdichten.

Material:
- Körnung: 0/32 bzw. 0/45
- Dicke: bis ca. 15 cm
- Tragfähigkeitsnachweis: EV 2 mind. 45 MPa MPa

Diese Leistung umfasst u. a.:
- Frostschutzschicht profilgerecht einbauen und verdichten.
- die ungleichmäßige Frostschutzschicht ist auf die neuen Soll-Höhen profilgerecht zu regulieren (Genauigkeit +/- 2cm)
- die Massen werden soweit wie möglich innerhalb der Baustelle ausgeglichen
- Abrechnung nach Auftragsquerschnitten
- Material mit Eignungsnachweis (Der Nachweis gem. ZTV SoB-StB ist vor Ausführung dem AG vorzulegen).
- der AN weist die erzielte Verdichtung mit Lastplattendruck- versuch in Eigenüberwachung nach (Anzahl nach ZTV SoB-StB), min. 1 Stück pro Haltung
Menge: 80,000 m³

**1.2.1.4.30.Y Schottertragschicht 18 cm 80 MPa**
Schottertragschicht nach ZTV SoB-Stb aus einem kornabgestuften Mineralgemisch (gebrochener Naturstein) liefern, profilgerecht nach Ausführungsplanung im Fahrbahnbereich, unter Bordanlagen und im Gehwegbereich einbauen und verdichten.

Material:
- Körnung: 0/32 bzw. 0/45
- Dicke: bis ca. 20cm
- Tragfähigkeitsnachweis: EV 2 mind. 80 MPa

Diese Leistung umfasst u. a.:
- Schottertragschicht profilgerecht einbauen und verdichten.
- die ungleichmäßige Frostschutzschicht ist auf die neuen Soll-Höhen profilgerecht zu regulieren (Genauigkeit +/- 2cm)
- die Massen werden soweit wie möglich innerhalb der Baustelle ausgeglichen
- Abrechnung nach Auftragsquerschnitten
- Material mit Eignungsnachweis (Der Nachweis gem. ZTV SoB-StB ist vor Ausführung dem AG vorzulegen).
der AN weist die erzielte Verdichtung mit Lastplattendruck- versuch in Eigenüberwachung nach (Anzahl nach ZTV SoB-StB), min. 1 Stück pro Haltung
Menge: 25,000 m³

**1.2.1.4.40.Y Schottertragschicht 25 cm 120 MPa**
*** Schwerpunktposition
Schottertragschicht nach ZTV SoB-Stb aus einem kornabgestuften Mineralgemisch (gebrochener Naturstein) liefern, profilgerecht nach Ausführungsplanung im Fahrbahnbereich, unter Bordanlagen und im Gehwegbereich einbauen und verdichten.

Material:
- Körnung: 0/32 bzw. 0/45
- Dicke: bis ca. 25cm
- Tragfähigkeitsnachweis: EV 2 mind. 120 MPa

Diese Leistung umfasst u. a.:
- Schottertragschicht profilgerecht einbauen und verdichten.
- die ungleichmäßige Frostschutzschicht ist auf die neuen Soll-Höhen profilgerecht zu regulieren (Genauigkeit +/- 2cm)
- die Massen werden soweit wie möglich innerhalb der Baustelle ausgeglichen
- Abrechnung nach Auftragsquerschnitten
- Material mit Eignungsnachweis (Der Nachweis gem. ZTV SoB-StB ist vor Ausführung dem AG vorzulegen).
der AN weist die erzielte Verdichtung mit Lastplattendruck- versuch in Eigenüberwachung nach (Anzahl nach ZTV SoB-StB), min. 1 Stück pro Haltung
Menge: 140,000 m³

##### Titel 1.2.2 Abbruch- und Rückbauarbeiten

###### Untertitel 1.2.2.1 Abbrucharbeiten

**1.2.2.1.10.Y Schachtbauwerke <= DN 1000 abbrechen**
Alte Schachtbauwerke aus Beton / Stahlbeton und/oder Mauerwerk freigraben, abbrechen und komplett mit allen Einzelteilen ausbauen, laden und fachgerecht entsorgen.

Größe: bis DN 1000, rund oder eckig (bis 0,80 m² Grundfläche innen)
Schachttiefe: von ca. 1,0 m - ca. 1,5 (Rohrsohle innen)

Die Leistung umfasst u.a.:
- Voll- oder Teilabbruch von Schachtabdeckungen, -wänden, -decken und -unterteilen, Profilbeton etc.
- den Bauschutt aufnehmen und fachgerecht entsorgen (einschl. Entsorgungsgebühren), der Nachweis der geordneten Entsorgung ist zu erbringen.

Anzahl der abzubrechenden Schächte 1 Stück.

Abgerechnet wird die innen gemessene Schachttiefe.

Als Zulage zu den Bodenaushubpositionen.
Menge: 1,500 m

**1.2.2.1.40 Trennschnitte Rohrleitung > DN 150 bis DN 300**
Katalog-Nr. 1/01/ 2. 2. 1. 40.
Trennschnitt an Rohrleitungen aus Material jeder Art (GGG, Stz, B, Sb, PVC etc.) über DN 150 bis einschl. DN 300 mit einer Diamantsäge herstellen.

Vergütet wird die Anzahl der Schnittflächen nach Stück.

Lage der Trennschnitte: senkrecht.
Menge: 1,000 St

**1.2.2.1.70 Vorh. Kanal bis DN 200 abbrechen und entsorgen**
Katalog-Nr. 1/01/ 2. 2. 1. 70.
Vorhandene Kanalrohre, die innerhalb der Baugrube liegen, im Zuge des Bodenaushubes aufnehmen bzw. abbrechen,separieren, laden und fachgerecht entsorgen (einschl. Entsorgungsgebühren), der Nachweis der geordneten Entsorgung ist zu erbringen.

Größe: bis einschl. DN 200
Material: jeder Art (z.B. GGG, Stz, B, Sb, PVC etc.), einschließlich Innenauskleidung aus GFK oder PE, Formteile und Anschlussstücke.

Inklusive der ggf. für den Transport erforderlichen Trennschnitte

Vergütet wird der Meter Rohrleitung - gemessen in der Rohrachse ab Außenkante der Schachtbauwerke.

Als Zulage zu den Bodenaushubpositionen.
Menge: 105,000 m

**1.2.2.1.80 Vorh. Kanal > DN 200 bis DN 300 abbrechen und entsorgen**
Katalog-Nr. 1/01/ 2. 2. 1. 80.
Vorhandene Kanalrohre, die innerhalb der Baugrube liegen, im Zuge des Bodenaushubes aufnehmen bzw. abbrechen,separieren, laden und fachgerecht entsorgen (einschl. Entsorgungsgebühren), der Nachweis der geordneten Entsorgung ist zu erbringen.

Größe: über DN 200 bis einschl. DN 300
Material: jeder Art (z.B. GGG, Stz, B, Sb, PVC etc.), einschließlich Innenauskleidung aus GFK oder PE, Formteile und Anschlussstücke.

Inklusive der ggf. für den Transport erforderlichen Trennschnitte

Vergütet wird der Meter Rohrleitung - gemessen in der Rohrachse ab Außenkante der Schachtbauwerke.

Als Zulage zu den Bodenaushubpositionen.
Menge: 66,000 m

**1.2.2.1.160 Mauerwerk, Beton und Stahlbeton im Boden abbrechen**
Katalog-Nr. 1/01/ 2. 2. 1.160.
Mauerwerk, Beton und Stahlbeton jeder Art und Abmessung, in der Ausschachtung vorgefunden, abbrechen und verladen.

Es handelt sich hier um Reste von ehemaligen Industriebauwerken z.B. Mauern, Wänden, Bodenplatten o.ä.

Evtl. Zwischenlagerung innerhalb des Baufeldes, Sortierung und Aufbereitung zur fachgerechten Entsorgung (Zerkleinern, Brechen, Stemmen etc.) ist in den Einheitspreis einzurechnen.

Die Position kommt nur zum Tragen, sofern ein gesonderter Abbruch im Graben erforderlich ist.

Die fachgerechte Entsorgung des Abbruchmaterials wird gesondert vergütet.

Abrechnungsgrundlage ist der Nachweis der Entsorgung durch Lieferscheine. Als Umrechnungsfaktor wird festgelegt: 2,0 to/m³ für alle Materialien

Als Zulage zu den Aushubpositionen
Menge: 12,000 m³

**1.2.2.1.170 Mauerwerk, Beton und Stahlbeton entsorgen**
Katalog-Nr. 1/01/ 2. 2. 1.170.
Mauerwerk, Beton und Stahlbeton vom Zwischenlager und/ oder direkt aus dem Graben aufladen und fachgerecht entsorgen (einschl. Entsorgungsgebühren), der Nachweis der geordneten Entsorgung ist zu erbringen.

Beispiele für die Entsorgung nach AVV Nr.:
17 09 04 "gemischte Bau- und Abbruchabfälle, mit Ausnahme..."
17 01 07 "Gemische aus Beton, Ziegel, Fliesen und Keramik, mit Ausnahme..."

Die Abrechnung erfolgt ausschließlich auf Grundlage vorliegender Wiegescheine eines genehmigten Entsorgungsunternehmen.

Als Zulage zu den Aushubposition
Menge: 26,400 t

##### Titel 1.2.3 Zeitweise fließfähige, selbstverdichtende Verfüllbaustoffe (ZFSV)

###### Untertitel 1.2.3.1 ZFSV

*Hinweis: Hinweise zum Einbau von ZFSV*
Katalog-Nr. 1/01/ 2. 3. 1.
Zur Verfüllung der Rohrleitungszone und/ oder der Bodenersatzzone kommt zeitweise fließfähiger, selbstverdichtender Verfüllbaustoff (ZFSV) zum Einsatz.

Gemäß dem RAL-GZ 507 ist der hier im weiteren beschriebende Flüssigboden das Ergebnis eines Verfahrens mit folgenden Merkmalen:
- alle Bestandteile und der fertige Flüssigboden sind umweltverträglich
- die Wiederaushubfähigkeit mit Grabgeräten wird entsprechend der Fachplanung dauerhaft sichergestellt
- ist aus allen Arten von gesetzlich zulässig verwertbaren  mineralischen Stoffen und Bodenmaterialien, z. B. aus  natürlichen und aufbereiteten Gesteinskörnungen (wie  Kies-Sand-Gemisch) sowie aus güteüberwachte Recyc lingmaterialien ohne treibende, latent- oder resthydraulische und den Wasser- Bindemittelwert verändernde Eigenschaften herstellbar
- ist zeitweise fließfähig und in verschiedenen Konsistenzen (fließfähig bis plastisch) mit dabei gleichbleibenden bautechnisch relevanten und chemisch stabilen Endeigenschaften herstellbar
- ist selbst verdichtend und primär durch Reibung und Kohäsion (friktional) rückverfestigend ohne die Bildung fremder, physikalisch starrer Bindemittelstrukturen
- weist hohe Volumenkonstanz im Ausgangs- und Endzustand unter gleichbleibenden, äußeren Bedingungen auf
- kann in Bezug auf seine Eigenschaften anwendungsspezifisch gezielt verändert werden

Es ist darauf zu achten, dass durch die im weiteren beschriebene Einbausituation keine Einspannung des Verbau in der Grabensohle möglich ist. Dies ist in der Verbaustatik und der -ausführung entsprechend zu berücksichtigen.

Der Einbau des ZFSV erfolgt abschnittsweise in Abhängigkeit der gewählten Aushublängen. Fließfähigkeit und Anfahrbarkeit der Baugruben sind entsprechend zu berücksichtigen. Die einzelnen Abschnitte werden gem. Leistungstext durch Abschottung voneinander getrennt.

Art und Ort der Aufbereitung-/ Mischanlage sind bei Auftragsvergabe dem AG mitzuteilen. Die Herstellung des ZFSV erfährt eine gutachterliche Begleitung durch den AG.
Dem AG und seinen bevollmächtigten Vertretern ist der Zugang zur Anlage jederzeit zu gewähren, um erforderliche Kontrollprüfungen durchführen zu können.
Etwaige, kurzzeitige Arbeitsunterbrechungen der Mischanlage sowie ggf. Hilfestellung bei der Probenahme sind mit in die EP einzurechnen. Eventuelle Stillstandszeiten werden auf ein Minimum begrenzt.

Vor Baubeginn wird durch den AG eine Einbauschulung für drei der verantwortlichen Mitarbeiter des AN durchgeführt, welche Grundvoraussetzung für den Einbau von ZFSV ist. Im Falle von krankheits- oder urlaubsbedingtem Ausfall hat der AN beim AG nach Unterweisung von Ersatzpersonal anzufragen.

Das Formular "Nachweis der Einbaumengen" ist fortlaufend nach Vorgabe des AG zu führen.

Mit in den Einheitspreis einzurechnen ist das Durchführen von Kontrollprüfungen im Rahmen der Eigenüberwachung bei der Herstellung von ZFSV gem. RAL GZ 507.

**1.2.3.1.10 Rezepturherstellung (vorh. Boden)**
Katalog-Nr. 1/01/ 2. 3. 1. 10.
Rezepturerstellung des in der Baumaßnahme vorhandenen Bodenmaterial

Auf Basis einer repräsentativen Bodenprobe ist eine Rezeptur für den Konstistenzbereich mit einem Ausbreitmaß von 62 ± 2 cm sowie für die in den Hauptpositionen genannten Qualitätsanforderungen zu erstellen.

Dabei sind die Eigenschaften im fließfähigen sowie im refixierten Zustand zu berücksichtigen.

Die Entnahme der Bodenprobe erfolgt durch den AN mit dem erforderlichen zeitlichen Vorlauf unter Berücksichtung Bauabläufe bzw. Bauzeiten.

Die erforderlichen Erd- und Oberflächenarbeiten werden über die gesonderten Positionen des Leistungsverzeichnis vergütet.

Grundlage sind die im Tiefbau geltenden geoteschnischen Anforderungen.

Die Rezeptur ist dem Auftraggeber vor Baubeginn unaufgefordert auszuhändigen.
Menge: 1,000 St

**1.2.3.1.30 Einbaukonzept**
*** Pauschalposition
Katalog-Nr. 1/01/ 2. 3. 1. 30.
Erstellung eines Einbaukonzeptes zur Lenkung und Nachverfolgung des Umgang mit ZFSV auf der Baustelle

Das Einbaukonzept muss mindestens folgende technische Fragestellungen beantworten. Dabei sind einbauspezifische und/ oder dimensions- oder materialabhängige Unterschiede zu berücksichtigen:
- Angaben zur Rohrstatik
- Wahl der Auftrieb- und Lagesicherung
- Wahl des Auflager
- beispielhafte Dokumentation der Qualitätssicherung
- Anzahl notwendiger Eigen- und Fremdüberwachungen
- Darstellung aller verwendeter Rezepturen und deren spezifischer Einbausituation
- zeitlicher Ablauf des Einbauvorgang
- Angabe zum Zeitpunkt des Ziehens des Verbau

Das Konzept ist dem AG vor Baubeginn vorzulegen.
Menge: 1,000 psch

**1.2.3.1.40.Y ZFSV, vorh. Aushub, Hauptkanal; EBV: BM-0 bis BM-F0***
*** Schwerpunktposition
Selbstverdichtendes Verfüllmaterial in flüssiger Konsistenz zum Verfüllen des Hauptkanal-Grabens liefern und nach Herstellerangaben einbauen.

Herstellung unter Wiederverwendung des in der Baumaßnahme gewonnene Aushubmaterials.

Nur Boden der Zuordnungsklasse BM-0 bis BM-F0*
gemäß Ersatzbaustoffverordnung. Die Einhaltung der jeweiligen Grenzwerte ist sowohl für das Ausgangsmaterial als auch den hergestellten ZFSV nachzuweisen.

Die Anlieferung erfolgt im Fahrmischer (von der vom AN ausgewählten mobilen oder festen Mischanlage), der Einbau über Rutschen oder Schläuche direkt in den Leitungsgraben in geringem Abstand zur Grabensohle (ca. 1,50 m), um Entmischungen zu vermeiden. Das selbstverdichtende Verfüllmaterial ist dabei nicht direkt auf bzw. gegen die ausgerichteten Rohre / Bauwerk einzubringen, sondern z.B. seitlich gegen den Verbau. Die Fließwege sind möglichst kurz zu halten. Es ist zu gewährleisten, dass der Flüssigboden hindernisfrei über die Grabensohle fließen kann, um das Rohr satt zu umhüllen.

Herstellen des Flüssigbodens bei Verwendung des örtlich anfallenden Aushubs und unter Einhaltung der benötigten Eigenschaften mit Prüfung durch einen, zum geprüften Gütesicherungsbeauftragten für Flüssigboden qualifizierten Fachmann der ausführenden Firma oder einen, für die Dauer der Herstellung zur Verfügung stehenden Fachmann mit dieser Qualifikation. Der gültige Qualifikationsnachweis dieses Fachmanns ist mit dem Angebot vorzulegen.

Vorhaltekosten für sämtliche in der Position enthaltenen Gerätschaften sowie bauzeit- und ortbedingte Besonderheiten über die gesamte Bauzeit, Transportkosten, die Einrichtungskosten für den Mischplatz, die Mischanlage selbst und alle in diesem Zusammenhang notwendigen Aufgaben sind einzukalkulieren. Ausgangsmaterial zur Mischanlage, Flüssigboden zum Einbauort, einschließlich aller Frachtkosten, transportieren und fachgerecht entsprechend seiner Funktion in den Verfüllbereich einbringen. Der Einbau in den Verfüllbereich z. B. offenen Rohrgraben hat nach technologischer Vorgabe der Planung mit geeigneten Hilfsmitteln zu erfolgen.

Während der Verfüllung ist die angrenzende Bebauung durch geeignete Maßnahmen (mit Planen versehener Bauzaun o.ä.) vor Verschmutzung zu schützen. Es ist der gesamte Verfüllabschnitt  zu sichern, der direkte Einfüllbereich in besonderem Maße.

Das Ziehen des Verbaus hat zu einem Zeitpunkt zu erfolgen, an dem der ZFSV die anstehenden Grabenwände bereits stützt und noch ausreichend fließfähig ist um in alle Hohlräume vorzudringen. Dies geschieht i. d. Regel sobald die Auftriebskraft schwindet.
Weiterer ZFSV kann erschütterungsarm, ca. zwei Stunden nach der letzten Charge eingebaut werden, wobei andere Materialien wie Frostschutz erst nach Ablauf von 48 Stunden zum Einbau kommen dürfen.
Beim Einbau mit Zwischenniveau ist für eine ausreichende Aussteifung des Verbau zu sorgen.
Es ist zu gewährleisten, dass das selbstverdichtende Verfüllmaterial in die Verbauspur fließt und diese satt verfüllt.
Mehraufwände für das sofortige Ziehen oder Reinigen des Verbaus sind in den EP einzurechnen.
Einbau in Teilmengen.
Verfüllabschnitte bis 20 m je nach örtlichen Randbedingungen bzw. nach Wahl des AN.

Die Lagesicherung der Rohre gegen den Verbau ist unzulässig.

Das Umsetzen des Fahrmischers innerhalb der
Verfüllabschnitte ist ebenfalls in den EP mit einzurechnen und wird nicht gesondert vergütet.

Die offene Zeit (von Wasserzugabe bis kompletter Einbau) darf nicht mehr als 90 min betragen.
Eine nachträgliche Wasserzugabe und/ oder sonstiger Zusatzmittel auf der Baustelle ist unzulässig.

Werte und Eigenschaften des Flüssigboden:
- Tragfähigkeit durch LP, auf Erdplanum bzw. OK Flüssigboden; EV,dyn ≥ 5 MN/m² nach 12 Std.
- Tragfähigkeit durch LP, auf Erdplanum bzw. OK Flüssigboden, EV2 ≥ 45 MN/m² nach 28 Tagen
- Fließfähigkeit durch Ausbreitmaß, gewünschte Konsistenz F1, kf = 62 ± 2 cm
- Fließfähigkeit durch Ausbreitmaß, gewünschte Konsistenz F2, kp = 35 - 41 cm
- Druckfestigkeit (28d) 0,1 - 0,3 N/mm² und Festigkeitszuwachs fz(7-56 d) < 0,15 N/mm² entspr. Angaben der H ZFSV
- Betonaggressivität gem. DIN 4030: max. XA2
- Größtkorn max. 32 mm (DN 300 - 600) bzw. max. 63 mm (DN 800).
- Absetzmaß <= 1%
- Scherfestigkeit <= 50 KN/m² bzw. C´<= 30 KN/m²
- mittels Rohr- bzw. Schlauchverlängung einbaubar
- auf Dauer wieder lösbar

Die Konformität auf der Baustelle ist durch Vorlage der Lieferscheine zu dokumentieren. Lieferscheine müssen folgende Angaben enthalten:
- Name und Adresse des Herstellers oder Lieferanten
- Name des Produktes, Sorten-Nr. / Rezeptur-Nr.
- Konsistenz (fließfähig, plastisch)
- Kunden- und Baustellenbezeichnung
- Lieferscheinnummer
- Menge (Volumen)
- Haltungsstationierung
- Herstellungsdatum und Uhrzeit
- Uhrzeit Beginn/ Ende der Entladung auf der Baustelle
- Unterschriftsfeld
- Eigenüberwachungsdaten
- Daten des auf der Baustelle erstellten Ausbreitmaß
Menge: 140,000 m³

**1.2.3.1.60.Y ZFSV, vorh. Aushub, Anschlussleitung; EBV: BM-0 bis BM-F0***
*** Schwerpunktposition
Selbstverdichtendes Verfüllmaterial in flüssiger Konsistenz zum Verfüllen der Gräben der Hausanschlussleitungen liefern und nach Herstellerangaben einbauen.

Herstellung unter Wiederverwendung des in der Baumaßnahme gewonnene Aushubmaterials.

Nur Boden der Zuordnungsklasse BM-0 bis BM-F0*
gemäß Ersatzbaustoffverordnung. Die Einhaltung der jeweiligen Grenzwerte ist sowohl für das Ausgangsmaterial als auch den hergestellten ZFSV nachzuweisen.

Die Anlieferung erfolgt im Fahrmischer (von der vom AN ausgewählten mobilen oder festen Mischanlage), der Einbau über Rutschen oder Schläuche direkt in den Leitungsgraben in geringem Abstand zur Grabensohle (ca. 1,50 m), um Entmischungen zu vermeiden. Das selbstverdichtende Verfüllmaterial ist dabei nicht direkt auf bzw. gegen die ausgerichteten Rohre / Bauwerk einzubringen, sondern z.B. seitlich gegen den Verbau. Die Fließwege sind möglichst kurz zu halten. Es ist zu gewährleisten, dass der Flüssigboden hindernisfrei über die Grabensohle fließen kann, um das Rohr satt zu umhüllen.

Herstellen des Flüssigbodens bei Verwendung des örtlich anfallenden Aushubs und unter Einhaltung der benötigten Eigenschaften mit Prüfung durch einen, zum geprüften Gütesicherungsbeauftragten für Flüssigboden qualifizierten Fachmann der ausführenden Firma oder einen, für die Dauer der Herstellung zur Verfügung stehenden Fachmann mit dieser Qualifikation. Der gültige Qualifikationsnachweis dieses Fachmanns ist mit dem Angebot vorzulegen.

Vorhaltekosten für sämtliche in der Position enthaltenen Gerätschaften sowie bauzeit- und ortbedingte Besonderheiten über die gesamte Bauzeit, Transportkosten, die Einrichtungskosten für den Mischplatz, die Mischanlage selbst und alle in diesem Zusammenhang notwendigen Aufgaben sind einzukalkulieren. Ausgangsmaterial zur Mischanlage, Flüssigboden zum Einbauort, einschließlich aller Frachtkosten, transportieren und fachgerecht entsprechend seiner Funktion in den Verfüllbereich einbringen. Der Einbau in den Verfüllbereich z. B. offenen Rohrgraben hat nach technologischer Vorgabe der Planung mit geeigneten Hilfsmitteln zu erfolgen.

Während der Verfüllung ist die angrenzende Bebauung durch geeignete Maßnahmen (mit Planen versehener Bauzaun o.ä.) vor Verschmutzung zu schützen. Es ist der gesamte Verfüllabschnitt  zu sichern, der direkte Einfüllbereich in besonderem Maße.

Das Ziehen des Verbaus hat zu einem Zeitpunkt zu erfolgen, an dem der ZFSV die anstehenden Grabenwände bereits stützt und noch ausreichend fließfähig ist um in alle Hohlräume vorzudringen. Dies geschieht i. d. Regel sobald die Auftriebskraft schwindet.
Weiterer ZFSV kann erschütterungsarm, ca. zwei Stunden nach der letzten Charge eingebaut werden, wobei andere Materialien wie Frostschutz erst nach Ablauf von 48 Stunden zum Einbau kommen dürfen.
Beim Einbau mit Zwischenniveau ist für eine ausreichende Aussteifung des Verbau zu sorgen.
Es ist zu gewährleisten, dass das selbstverdichtende Verfüllmaterial in die Verbauspur fließt und diese satt verfüllt.
Mehraufwände für das sofortige Ziehen oder Reinigen des Verbaus sind in den EP einzurechnen.
Einbau in Teilmengen.
Verfüllabschnitte bis 20 m je nach örtlichen Randbedingungen bzw. nach Wahl des AN.

Die Lagesicherung der Rohre gegen den Verbau ist unzulässig.

Das Umsetzen des Fahrmischers innerhalb der
Verfüllabschnitte ist ebenfalls in den EP mit einzurechnen und wird nicht gesondert vergütet.

Die offene Zeit (von Wasserzugabe bis kompletter Einbau) darf nicht mehr als 90 min betragen.
Eine nachträgliche Wasserzugabe und/ oder sonstiger Zusatzmittel auf der Baustelle ist unzulässig.

Werte und Eigenschaften des Flüssigboden:
- Tragfähigkeit durch LP, auf Erdplanum bzw. OK Flüssigboden; EV,dyn ≥ 5 MN/m² nach 12 Std.
- Tragfähigkeit durch LP, auf Erdplanum bzw. OK Flüssigboden, EV2 ≥ 45 MN/m² nach 28 Tagen
- Fließfähigkeit durch Ausbreitmaß, gewünschte Konsistenz F1, kf = 62 ± 2 cm
- Fließfähigkeit durch Ausbreitmaß, gewünschte Konsistenz F2, kp = 35 - 41 cm
- Druckfestigkeit (28d) 0,1 - 0,3 N/mm² und Festigkeitszuwachs fz(7-56 d) < 0,15 N/mm² entspr. Angaben der H ZFSV
- Betonaggressivität gem. DIN 4030: max. XA2
- Größtkorn max. 32 mm (bis einschl. DN 200)
- Absetzmaß <= 1%
- Scherfestigkeit <= 50 KN/m² bzw. C´<= 30 KN/m²
- mittels Rohr- bzw. Schlauchverlängung einbaubar
- auf Dauer wieder lösbar

Die Konformität auf der Baustelle ist durch Vorlage der Lieferscheine zu dokumentieren. Lieferscheine müssen folgende Angaben enthalten:
- Name und Adresse des Herstellers oder Lieferanten
- Name des Produktes, Sorten-Nr. / Rezeptur-Nr.
- Konsistenz (fließfähig, plastisch)
- Kunden- und Baustellenbezeichnung
- Lieferscheinnummer
- Menge (Volumen)
- Haltungsstationierung
- Herstellungsdatum und Uhrzeit
- Uhrzeit Beginn/ Ende der Entladung auf der Baustelle
- Unterschriftsfeld
- Eigenüberwachungsdaten
- Daten des auf der Baustelle erstellten Ausbreitmaß
Menge: 230,000 m³

**1.2.3.1.80.Y Lagesicherung, Hauptkanal DN 300**
*** Schwerpunktposition
Vor dem Einbringen von selbstverdichtendem Verfüllmaterial in flüssiger Konsistenz ist eine Auftriebs-, Lage- und Höhensicherung  sowie ein ordnungsgemäßes Auflager der Haltungen und Leitungen durch geeignete Maßnahmen nach Wahl des AN herzustellen.

Rechnerischer Nachweis der Maßnahmen
- durch den AN, sowie Übergabe der Berechnung vor Ausführungsbeginn an den AG.

Auflager, Auftriebs-, Lage- und Höhensicherung für Auftriebskräfte gem. vorliegenden Einbaubedingungen und Statik durch z.B.
- abschnittsweises Verfüllen
- (RSS-Rohrverlegehilfen) oder gleichwertiger Vorrichtungen
- Auflast durch Big Pack, Sandsäcke o.ä.
- Auflager/ Haltebänke aus ZFSV mit ausreichend plastischer Konsistenz (Bettungsschicht gem. DIN 10cm zzgl. 1/10 DN)
- Aufhängung inkl. Fixierung
- Kombination dieser Maßnahmen
- oder gleichwertige Maßnahmen nach Wahl des AN

Auflager, Auftriebs-, Lage- und Höhensicherung liefern, montieren, umsetzen und demontieren; einschließlich etwaiger Mehraufwendungen beim Einbau des ZFSV im Bereich der Rohrleitungszone

Die Anzahl der o.g. Aufwendungen ist auf die zu verfüllende Leitungslänge bzw. Rohrstatik abzustimmen

Für Haltungen mit:
Dimension: DN 300
Material: B-PVC-U
Menge: 66,000 m

**1.2.3.1.90.Y Lagesicherung, Anschlussleitung DN 150, PVC-U**
*** Schwerpunktposition
Vor dem Einbringen von selbstverdichtendem Verfüllmaterial in flüssiger Konsistenz ist eine Auftriebs-, Lage- und Höhensicherung  sowie ein ordnungsgemäßes Auflager der Haltungen und Leitungen durch geeignete Maßnahmen nach Wahl des AN herzustellen.

Rechnerischer Nachweis der Maßnahmen
- durch den AN, sowie Übergabe der Berechnung vor Ausführungsbeginn an den AG.

Auflager, Auftriebs-, Lage- und Höhensicherung für Auftriebskräfte gem. vorliegenden Einbaubedingungen und Statik durch z.B.
- abschnittsweises Verfüllen
- (RSS-Rohrverlegehilfen) oder gleichwertiger Vorrichtungen
- Auflast durch Big Pack, Sandsäcke o.ä.
- Auflager/ Haltebänke aus ZFSV mit ausreichend plastischer Konsistenz (Bettungsschicht gem. DIN 10cm zzgl. 1/10 DN)
- Aufhängung inkl. Fixierung
- Kombination dieser Maßnahmen
- oder gleichwertige Maßnahmen nach Wahl des AN

Auflager, Auftriebs-, Lage- und Höhensicherung liefern, montieren, umsetzen und demontieren; einschließlich etwaiger Mehraufwendungen beim Einbau des ZFSV im Bereich der Rohrleitungszone

Die Anzahl der o.g. Aufwendungen ist auf die zu verfüllende Leitungslänge bzw. Rohrstatik abzustimmen

Für Haltungen mit:
Dimension: 150 mm
Material: PVC-U
Menge: 190,000 m

**1.2.3.1.100 Abschottung herstellen (Hauptkanal)**
Katalog-Nr. 1/01/ 2. 3. 1.100.
Zur Ausflussverhinderung des ZFSV ist eine beidseitige Abschottung vor Kopf der Haltungen bzw. des Verfüllabschnittes durch vertikales Einstellen von Stahlplatten herzustellen. Einschließlich der erforderlichen Stützkonstruktionen, Befestigungen usw. liefern, montieren und nach Abschluss des Verfüllvorgangs wieder demontieren, einschließlich dem verfahrensangepassten Umgang mit querenden Leitungen

Tiefe der Abschottung gem. Aushubtiefe

Ausführung in einzelnen, nicht zusammenhängenden Abschnitten entsprechend dem Baufortschritt. Der Einsatz von selbstverdichtendem Verfüllmaterial mit steiferer Konsistenz ist auf ein Minimum zu begrenzen.
Menge: 2,000 St

**1.2.3.1.120 Einsatz von Pumptechnik bei örtlich beengten Baustellenverhältnissen**
*** Schwerpunktposition
Katalog-Nr. 1/01/ 2. 3. 1.120.
Einsatz von Pumptechnik bei örtlich beengten Baustellenverhältnissen

Der Einsatz von Pumptechnik ist bei Bedarf pro m³ gepumpter ZFSV zu kalkulieren.

Bei Einsatz von Pumptechnik ist der entsprechend der Materialkonsistenz notwendige Mindestdurchmesser der Pumpleitung zu beachten, um die nötige Pumpentfernung abzusichern. Das für den eingesetzten Flüssigboden erforderliche Zeitregime ist beim Systemanbieter zu erfragen und korrekt einzuhalten.

Abrechnung als Zulage zur Position selbstverdichtendes Verfüllmaterial
Menge: 120,000 m³

**1.2.3.1.130 Ausbreitmaß**
*** Schwerpunktposition
Katalog-Nr. 1/01/ 2. 3. 1.130.
Bestimmung des Ausbreitmaß gem. DIN EN 12350-5.

Das Ausbreitmaß dient als Nachweis der erforderlichen Konsistenzklassen und der augenscheinlichen Überprüfung des gelieferten Materials, ob eine unerwünschte Entmischung stattfindet.

Prüfung der 1. Lieferung pro Tag, danach jede 8. Lieferung

Einschließlich der Vorhaltung der notwendigen Materialien wie Ausbreittisch, Fülltrichter, Füllschaufel, Schwamm, Eimer zur Entnahme, Gliedermaßstab

Einschließlich der erforderlichen Ergebnisdokumentation mittels Protokoll und fotografischem Nachweis
Menge: 50,000 St

##### Titel 1.2.4 Erdarbeiten, Rohrleitungszone, Verbau, Wasserhaltung

###### Untertitel 1.2.4.1 Erdarbeiten

**1.2.4.1.60 Suchgraben**
*** Schwerpunktposition
Katalog-Nr. 1/01/ 2. 4. 1. 60.
Suchgraben (Querschläge) herstellen, um die Lage von Versorgungsleitungen, Kanälen oder anderen unterirdischen Bauwerken festzustellen.

Grabentiefe max.: 2,50 m
Grabenbreite: mind. 60 cm, sonst DIN EN 1610

Die Leistung umfasst u.a.:
- Aushub entsprechend der Homogenbereiche nach DIN 18300 ausführen; ggf. mit Kleingerät oder in Handschachtung (wird nicht gesondert vergütet)
- den zum Verfüllen des Suchgrabens erforderlichen und geeigneten Boden seitlich lagern
- später den Graben wieder verfüllen und verdichten
- unbelastetes Material aus den verdrängten Bodenmassen geht in das Eigentum des AN über und ist fachgerecht zu entsorgen (einschl. Entsorgungsgebühren), der Nachweis der geordneten Entsorgung ist zu erbringen
- die Lage der Leitungen markieren und dokumentieren
- ggf. erforderlicher Verbau

Straßenaufbruch u. -wiederherstellung werden gesondert vergütet.
Menge: 200,000 m³

**1.2.4.1.70 Handschachtung/Kleingerät, Zulage**
*** Schwerpunktposition
Katalog-Nr. 1/01/ 2. 4. 1. 70.
Aushub der Homogenbereiche in Handarbeit oder mit Kleingerät lösen und ausheben.

Als Zulage zu den Aushubpositionen.

Die Leistung ist nur auf besondere Anordnung der Bauleitung auszuführen.
Mehraufwände bei den Erdarbeiten an Teilen des zu erstellenden Gewerkes werden nicht gesondert vergütet.
Menge: 212,000 m³

**1.2.4.1.80.X Aushub Homogenbereich Auffüllungen, t 0 bis 1,0 m, <= DN 200**
Aushub des Homogenbereichs Auffüllungen (gemäß Bodengutachten) der Gräben für Kanalanschlussleitungen bis DN 200 profilgerecht ausheben, Verbau wird gesondert vergütet.

Den zum Verfüllen erforderlichen und geeigneten Aushub seitlich lagern inkl. Transport zur Lagerfläche nach Wahl des AN.
Der Boden ist unter Berücksichtigung einer Wiederverwertung entsprechend der Wiedereinbaufähigkeit zu sortieren. Ergänzende Hinweise sind ggf. dem Bodenmanagementkonzept zu entnehmen.
Die Mehraufwände zur Separation im Längsgraben der Homogenbereiche sind in die Position einzurechnen.
Bodenmassen gehen in Eigentum des AN über. Die Wiederverwertung/ Entsorgung wird in einer gesonderten Position vergütet.

Bodenkennwerte:
Bodengruppen n. DIN 18196: A [GW / GE / GI / GU/ / GU* / SW / SE / SI / SU / SU* / UL / UM]
Stein-/ Blockanteil: < 5-20 Ma-%
organischer Anteil: schwach - stark

Aushubtiefe 0,00m bis 1,0 m.

Die Abrechnung erfolgt gem.:
- DIN EN 1610
- Regelquerschnitt bzw. Längsschnitt

Abrechnungsgrundlage ist OK Gelände
Menge: 90,000 m³

**1.2.4.1.90.Y Aushub Homogenbereich Sand/ Kies, t 0 bis 2,0 m, <= DN 200**
*** Schwerpunktposition
Aushub des Homogenbereichs Sand/ Kies (gemäß Bodengutachten) der Gräben für Kanalanschlussleitungen bis DN 200 profilgerecht ausheben, Verbau wird gesondert vergütet.

Den zum Verfüllen erforderlichen und geeigneten Aushub seitlich lagern inkl. Transport zur Lagerfläche nach Wahl des AN.
Der Boden ist unter Berücksichtigung einer Wiederverwertung entsprechend der Wiedereinbaufähigkeit zu sortieren. Ergänzende Hinweise sind ggf. dem Bodenmanagementkonzept zu entnehmen.
Die Mehraufwände zur Separation im Längsgraben der Homogenbereiche sind in die Position einzurechnen.
Bodenmassen gehen in Eigentum des AN über. Die Wiederverwertung/ Entsorgung wird in einer gesonderten Position vergütet.

Bodenkennwerte:
Bodengruppen n. DIN 18196: [SW / SE / SI / SU / GW / GE / GI / GU]
Stein-/ Blockanteil: < 5-20 Ma-%
organischer Anteil: schwach

Aushubtiefe 0,00m bis 2,0 m.

Die Abrechnung erfolgt gem.:
- DIN EN 1610
- Regelquerschnitt bzw. Längsschnitt

Abrechnungsgrundlage ist OK Gelände
Menge: 230,000 m³

**1.2.4.1.120.Y Aushub Homogenbereich Auffüllungen, t 0 bis 1,0 m, > DN 200**
Aushub des Homogenbereichs Auffüllungen (Tragschichten und Grabenverfüllung gemäß Bodengutachten) der Gräben für Kanalhaltungen und Schachtbaugruben größer DN 200 profilgerecht ausheben, Verbau wird gesondert vergütet.

Den zum Verfüllen erforderlichen und geeigneten Aushub seitlich lagern inkl. Transport zur Lagerfläche nach Wahl des AN.
Der Boden ist unter Berücksichtigung einer Wiederverwertung entsprechend der Wiedereinbaufähigkeit zu sortieren. Ergänzende Hinweise sind ggf. dem Bodenmanagementkonzept zu entnehmen.
Die Mehraufwände zur Separation im Längsgraben der Homogenbereiche sind in die Position einzurechnen.
Bodenmassen gehen in Eigentum des AN über. Die Wiederverwertung/ Entsorgung wird in einer gesonderten Position vergütet.

Bodenkennwerte:
Bodengruppen n. DIN 18196: A [GW / GE / GI / GU/ / GU* / SW / SE / SI / SU / SU* / UL / UM]
Stein-/ Blockanteil: < 5-20 Ma-%
organischer Anteil: schwach - stark

Aushubtiefe 0,00m bis 1,0 m.

Die Abrechnung erfolgt gem.:
- DIN EN 1610
- Regelquerschnitt bzw. Längsschnitt

Abrechnungsgrundlage ist OK Gelände
Menge: 40,000 m³

**1.2.4.1.130.Y Aushub Homogenbereich Sand/ Kies, t 0 bis 2,0m, > DN 200**
*** Schwerpunktposition
Aushub des Homogenbereichs Sand/ Kies (gemäß Bodengutachten) der Gräben für Kanalhaltungen und Schachtbaugruben größer DN 200 profilgerecht ausheben, Verbau wird gesondert vergütet.

Den zum Verfüllen erforderlichen und geeigneten Aushub seitlich lagern inkl. Transport zur Lagerfläche nach Wahl des AN.
Der Boden ist unter Berücksichtigung einer Wiederverwertung entsprechend der Wiedereinbaufähigkeit zu sortieren. Ergänzende Hinweise sind ggf. dem Bodenmanagementkonzept zu entnehmen.
Die Mehraufwände zur Separation im Längsgraben der Homogenbereiche sind in die Position einzurechnen.
Bodenmassen gehen in Eigentum des AN über. Die Wiederverwertung/ Entsorgung wird in einer gesonderten Position vergütet.

Bodenkennwerte:
Bodengruppen n. DIN 18196: [SW / SE / SI / SU / GW / GE / GI / GU]
Stein-/ Blockanteil: < 5-20 Ma-%
organischer Anteil: schwach

Aushubtiefe 0,00m bis 2 m.

Die Abrechnung erfolgt gem.:
- DIN EN 1610
- Regelquerschnitt bzw. Längsschnitt

Abrechnungsgrundlage ist OK Gelände
Menge: 140,000 m³

**1.2.4.1.210.Y Wiederverwertung Hom 2,3 BM-0**
Zulage für die fachgerechte Wiederverwertung von
Erdaushub des Homogenbereichs 2 und 3 der Materialklasse BM-0 gemäß Ersatzbaustoffverodnung

Die Leistung umfasst u.a.:
- den Boden einschließlich der Auffüllungen sortenrein getrennt lagern und nach Erfordernis vor jeglichen negativen Einflüssen (insbes. Witterung) schützen
- Aushub innerhalb der Baustelle verfahren
- Beschaffung der ggf. erforderlichen behördlichen  Genehmigungen inkl. Abstimmungen, Klärung der  Verwertungswege etc.
- Erstellung der erforderlichen Transportdokumente
- fachgerechte Wiederverwertung nach Vorgaben des KrWG (einschließlich Transport, Gebühren und sonstiger Nebenkosten), der Verwertungsweg ist zu dokumentieren
- Erschwernisse bei den Erdarbeiten sowie Mehraufwendungen bei der Überwachung der Aushubtätigkeiten sind einzurechnen
- alle besonderen Schutz- und Sicherungsmaßnahmen und Einrichtungen für die Leistungen gem. ATV-DIN 18299 Ziffer 4.2.5. durchführen bzw. liefern, aufstellen, betreiben, unterhalten und abfahren

Bei Auffälligkeiten im Bodenhorizont (optisch oder geruchlich) ist unverzüglich der AG, bzw. der zuständige, genannte Jahresvertragspartner des AG zu informieren. Nach Feststellung von Belastungen ist vorab ein Formular des AG zur Ermittlung der Entsorgungswege auszufüllen.

Weitere Analytiken des belasteten Bodenaushubs erfolgen
 durch den Jahresvertragspartner des AG.

Als Zulage zu den Erdaushubpositionen.

Die Abrechnung erfolgt ausschließlich gegen Nachweis der Wiegescheine.
Menge: 100,000 t

**1.2.4.1.270 Entsorgung Boden Hom 1 > BM-F3, DK I**
*** Schwerpunktposition
Zulage für die fachgerechte Entsorgung von
Erdaushub des Homogenbereichs 1 Materialklasse >BM-F3 gemäß Ersatzbaustoffverodnung bzw. Deponieklasse I.

Die Leistung umfasst u.a.:
- den belasteten Boden einschließlich der Auffüllungen
bis zum Vorliegen der chemischen Untersuchungsergebnisse in Lagercontainern des AN sortenrein getrennt lagern und nach Erfordernis vor jeglichen negativen Einflüssen (insbes. Witterung) schützen
- Lagercontainer innerhalb der Baustelle, (Entfernung bis 1500 m) bis zur Entsorgung abstellen.
- Beschaffung der ggf. erforderlichen behördlichen Genehmigungen inkl. Abstimmungen, Klärung der Entsorgungswege etc.
- Erstellung der erforderlichen Transportdokumente
- fachgerechte Entsorgung zu einer gen. Abfallentsorgungsanlage (einschl. Entsorgungsgebühren), der Nachweis der geordneten Entsorgung ist lückenlos zu belegen (die erforderlichen Abfuhrcontainer sind in die Position  einzurechnen)
- Erschwernisse bei den Erdarbeiten sowie Mehraufwendungen bei der Überwachung der Aushubtätigkeiten sind einzurechnen
- alle besonderen Schutz- und Sicherungsmaßnahmen und Einrichtungen für die Leistungen gem. ATV-DIN 18299 Ziffer 4.2.5. durchführen bzw. liefern, aufstellen, betreiben, unterhalten und abfahren; die messtechnische Überwachung wird gesondert vergütet

Bei Auffälligkeiten im Bodenhorizont (optisch oder geruchlich) ist unverzüglich der AG, bzw. der zuständige, genannte Jahresvertragspartner des AG zu informieren. Nach Feststellung von Belastungen ist vorab ein Formular des AG zur Ermittlung der Entsorgungswege auszufüllen.

Weitere Analytiken des belasteten Bodenaushubs erfolgen
 durch den Jahresvertragspartner des AG.

Als Zulage zu den Erdaushubpositionen.

Die Entsorgung ist mittels Wiegeschein nachzuweisen.
Menge: 250,000 t

**1.2.4.1.300 Kreuzungen Kabel**
Katalog-Nr. 1/01/ 2. 4. 1.300.
Kreuzung mit Kabeln, Unterfahrungen etc. (Kreuzungswinkel zur Verlegeleitung: 35 bis 90 Grad) herstellen.

Diese Leistung umfasst u. a.:
- die Kabel sorgfältig freilegen, aufhängen, sichern und wieder verlegen.
- das Kabelauflager und die Ummantelung wiederherstellen, einschl. des erforderlichen Ersatzmaterials (z.B. Sand, Beton etc.)
- die Erschwernisse beim Bodenaushub (auch Handarbeit und unter Hindernissen), Rohrverlegung, Verbau, Bodeneinbau usw.
- mehrere kreuzende Kabel, deren Achsabstand zwischen den beiden äußeren kleiner als 1,0 m  ist, gelten als eine Behinderung.
- es wird kein zusätzlicher Handaushub oder Boden unter Hindernissen vergütet.
- Abrechnung von max. 1 Kreuzung pro Grabentrasse und nicht für jede Leitung
- freigelegte Kabel und Leitungen sind vom Bauleiter des AN sofort dem Baubeauftragten des AG´s anzuzeigen und durch Fotos zu dokumentieren.

Bei Anwendung dieser Position erfolgt keine zusätzliche Vergütung der Zulageposition Handschachtung oder Boden unter Hindernissen!
Menge: 130,000 St

**1.2.4.1.310 Kreuzungen <= DN 150**
Katalog-Nr. 1/01/ 2. 4. 1.310.
Kreuzung mit Leitungen bis einschl. DN 150,
Unterfahrungen etc. (Kreuzungswinkel zur Verlegeleitung: 35 bis 90 Grad) herstellen.

Diese Leistung umfasst u. a.:
- die Leitungen sorgfältig freilegen, aufhängen, sichern und wieder verlegen.
- das Rohrauflager und die Ummantelung wieder herstellen, einschl. des erforderlichen Ersatzmaterials (z.B. Sand, Beton etc.)
- die Erschwernisse beim Bodenaushub (auch Handarbeit und unter Hindernissen), Rohrverlegung, Verbau, Bodeneinbau usw.
- mehrere kreuzende Leitungen, deren Achsabstand zwischen den beiden äußeren kleiner als 1,0 m ist, gelten als eine Behinderung.
- es wird kein zusätzlicher Handaushub oder Boden unter Hindernissen vergütet.
- Abrechnung von max. 1 Kreuzung pro Grabentrasse und nicht für jede Leitung
- freigelegte Kabel und Leitungen sind vom Bauleiter des AN sofort dem Baubeauftragten des AG´s anzuzeigen und durch Fotos zu dokumentieren.

Bei Anwendung dieser Position erfolgt keine zusätzliche Vergütung der Zulageposition Handschachtung oder Boden unter Hindernissen!
Menge: 55,000 St

**1.2.4.1.370 Stammschutz, d bis 50 cm**
Katalog-Nr. 1/01/ 2. 4. 1.370.
Schutz für Baumstamm durch Mantel mit Polsterung herstellen, während der Bauzeit vor- und unterhalten.
Der Mantel darf den Baumstamm und die Wurzelanläufe nicht berühren.
Stammdurchmesser bis 50 cm (1 m über Boden gemessen).
Polsterung des Stammes nach Wahl des AN.
Mantel aus Brettern, 24mm dick, lückenlos befestigen.
Mantelhöhe mindestens 2,50m.
Schutz nach Beendigung der Bauarbeiten abbauen und
entfernen.
Menge: 15,000 St

###### Untertitel 1.2.4.3 Verbau

**1.2.4.3.20 Boxenverbau Leitungen, t 0 bis 4m, <= DN 200**
*** Schwerpunktposition
Katalog-Nr. 1/01/ 2. 4. 3. 20.
Grabenverbau (Boxenverbau, Plattenverbau) für
die Baugruben der Leitungen (<= DN 200) entsprechend den statischen und sicherheitstechnischen Erfordernissen herstellen, vorhalten und später wieder beseitigen.

Baugrubentiefe: 0,00m bis 4,00m

Der Verbau ist ohne Voraushub und erschütterungsfrei einzubauen. (Absenkverfahren)
Ein Rammen und Einschlagen der gewählten Verbauelemente ist verboten. Der Einbau hat vibrationsarm zu erfolgen, um Schädigungen an den angrenzenden Bauwerken zu verhindern.

Der Verbau muss DIN 18303 und DIN 4124 entsprechen.

Diese Leistung umfasst u. a.:
- verfahrensangepasste Behandlung der bestehenden Hausanschlussleitungen und Leitungskreuzungen
- lagenweiser Rückbau
- abgerechnet wird die bodenberührte Fläche des Verbaus, von 10 cm über GOK, bzw. OK Erdplanum (= OK Bodenverbesserung) bis zur Baugrubensohle bzw. die tatsächlich erbrachten Verbauarbeiten

Das Aufstellen einer erforderlichen Statik sowie die Vorlage der entsprechenden Prüfstatik wird gesondert vergütet.
Menge: 250,000 m²

**1.2.4.3.21.X Rohrgrabenverbau mit Holzbohlen, t 0 bis 4m, <= DN 200**
*** Schwerpunktposition
Grabenverbau mit Holzbohlen für
die Baugruben der Leitungen (<= DN 200) entsprechend den statischen und sicherheitstechnischen Erfordernissen herstellen, vorhalten und später wieder beseitigen.

Baugrubentiefe: 0,00m bis 4,00m

Der Verbau ist und erschütterungsfrei einzubauen.
Ein Rammen und Einschlagen der gewählten Verbauelemente ist verboten. Der Einbau hat vibrationsarm zu erfolgen, um Schädigungen an den angrenzenden Bauwerken zu verhindern.
Holzbohlenverbau gemäß Kap. 6/7 DIN 4124

Der Verbau muss DIN 18303 und DIN 4124 entsprechen.

Diese Leistung umfasst u. a.:
- verfahrensangepasste Behandlung der bestehenden Hausanschlussleitungen und Leitungskreuzungen
- lagenweiser Rückbau
- abgerechnet wird die bodenberührte Fläche des Verbaus, von 10 cm über GOK, bzw. OK Erdplanum (= OK Bodenverbesserung) bis zur Baugrubensohle bzw. die tatsächlich erbrachten Verbauarbeiten

Das Aufstellen einer erforderlichen Statik sowie die Vorlage der entsprechenden Prüfstatik wird gesondert vergütet.
Menge: 200,000 m2

**1.2.4.3.50 Kammerdielenverbau Hauptkanal, t 0 bis 4m, >= DN 250**
*** Schwerpunktposition
Katalog-Nr. 1/01/ 2. 4. 3. 50.
Baugrubenverbau (Kammerdielenverbau) für
die Baugruben der Kanäle (>= DN 250 bzw. gem. Anforderung der Baumaßnahme) und Schachtbauwerke entsprechend den statischen und sicherheitstechnischen Erfordernissen (einschließlich etwaige zusätzliche Rahmen, Spreizen, Aussteifungen o.ä.) herstellen, vorhalten und später wieder beseitigen.

Baugrubentiefe: 0,00m bis 4,00m
Einbindetiefe des Verbaus durch Kanaldielen: >= 1,00m unter Aushubsohle bzw. nach statischer Erfordernis

Der Verbau ist ohne Voraushub und erschütterungsfrei einzubauen.
Ein Rammen und Einschlagen der gewählten Verbauelemente ist verboten. Der Einbau hat vibrationsarm zu erfolgen, um Schädigungen an den angrenzenden Bauwerken zu verhindern.

Der Verbau muss DIN 18303 und DIN 4124 entsprechen.

Diese Leistung umfasst u. a.:
- die statische Berechnung aufstellen und aufVerlangen 2-fach in prüffähiger Fassung dem AG vorlegen
- verfahrensangepasste Behandlung der bestehenden Hausanschlussleitungen und Leitungskreuzungen
- lagenweiser Rückbau
- abgerechnet wird die bodenberührte Fläche des Verbaus, von 10 cm über GOK, bzw. OK Erdplanum (= OK Bodenverbesserung) bis zur Baugrubensohle bzw. die tatsächlich erbrachten Verbauarbeiten
Menge: 120,000 m²

**1.2.4.3.60 Boxenverbau Hauptkanal, t 0 bis 4m, >= DN 250**
Katalog-Nr. 1/01/ 2. 4. 3. 60.
Grabenverbau (Boxenverbau, Plattenverbau) als doppelt randgestützer Verbau für die Baugruben der Kanäle (>= DN 250 bzw. gem. Anforderung der Baumaßnahme)  entsprechend den statischen und sicherheitstechnischen Erfordernissen herstellen, vorhalten und später wieder beseitigen.

Baugrubentiefe: 0,00m bis 4,00m

Der Verbau ist ohne Voraushub und erschütterungsfrei einzubauen. (Absenkverfahren) Ein Rammen und Einschlagen der gewählten Verbauelemente ist verboten. Der Einbau hat vibrationsarm zu erfolgen, um Schädigungen an den angrenzenden Bauwerken zu verhindern.

Der Verbau muss DIN 18303 und DIN 4124 entsprechen.

Diese Leistung umfasst u. a.:
- die statische Berechnung aufstellen und auf Verlangen 2-fach in prüffähiger Fassung dem AG vorlegen
- verfahrensangepasste Behandlung der bestehenden Hausanschlussleitungen und Leitungskreuzungen
- lagenweiser Rückbau
- abgerechnet wird die bodenberührte Fläche des Verbaus, von 10 cm über GOK, bzw. OK Erdplanum (= OK Bodenverbesserung) bis zur Baugrubensohle bzw. die tatsächlich erbrachten Verbauarbeiten
Menge: 170,000 m²

###### Untertitel 1.2.4.4 Abwasser-/ Wasserhaltung

**1.2.4.4.190 Abwasserhaltung Anschlussleitungen**
*** Schwerpunktposition
Katalog-Nr. 1/01/ 2. 4. 4.190.
Abwasserhaltung für die Anschlussleitungen der Kanalbaumaßnahme einrichten, während der gesamten Bauzeit betreiben und später wieder beseitigen.
Die Art der Ausführung bleibt dem AN überlassen.

Diese Leistung umfasst:
- Ableitung des Schmutz-, Regen- und Mischwassers (haltungs- bzw. abschnittsweise)
- die Über- bzw. Umleitung des Abwassers hat in geschlossenen Rohren zu erfolgen
- alle erforderlichen Pumpen und Rohrleitungen stellen und vorhalten
- weitere Angaben zur Wasserhaltung s. ZTV Ew-StB
- die Leistung wird anteilig zum Baufortschritt vergütet
- Rohrleitungen der provisorischen Überleitung mind. DN 150
- alle notwendigen Form- und Verbindungsstücke
- Rohrleitungen einschl. Formstücke vorhalten
- Die Abrechnung erfolgt je Anschlussleitung, mittl. Länge ca. 10m, in Einzelfällen bis 30m.

Die Abrechnung erfolgt nur auf gesonderten Nachweis
Menge: 20,000 St

##### Titel 1.2.5 Verlegung Hauptkanal

###### Untertitel 1.2.5.4 Betonrohr mit innenl. PVC-Rohr

**1.2.5.4.10 Betonrohr DN 300 mit innenl. PVC-Rohr**
*** Schwerpunktposition
Katalog-Nr. 1/01/ 2. 5. 4. 10.
Beton-Rohr DN 300 mit integriertem Kunststoffrohr aus PVC-U (z.B. FABEKUN, P.V. Gruppe, oder gleichwertig) höhen- und fluchtgerecht nach Angabe u. Zeichnung verlegen.

B- Rohr n. DIN EN 1916 und DIN V 1201 (inkl. Berichtigung v. 05/2004) mit:
- integriertem Doppeldichtung: werkseitig eingebauter Lippendichtung am PVC- Rohr und Rollringdichtung in der Betonrohrmuffe
- Betonrohr Form KW-M nach DIN 4032
- integriertem Kunststoffrohr aus PVC-U
- Baulänge der Rohre nach Wahl des AN
- stat. Nachweis für SLW 60
- Verlegetiefe: gem. Angaben Einbaubedingungen nach DWA-A 127

Die Leistung umfasst u. a.:
- Lieferung frei Baustelle inkl. Abladen
- Verlegung entsprechend den Ausführungsvorschriften nach DIN EN 1610
- Die Verlegevorschriften des Herstellers sind zu beachten.

Abgerechnet werden:
- Rohrleitungen nach Meter (abzüglich Innenmaß Schächte)
- Passlängen und Gelenkstücke nach Stück als Zulage zu den entsprechenden Rohrpositionen.
- Schacht-Anschlussstücke sind werkseitig in die Schächte einzubauen und werden nicht besonders (als Zulage) vergütet, bei der Abrechnung der Rohrleitungen jedoch übermessen.
Menge: 66,000 m

**1.2.5.4.70 Gelenkstück DN 300 für Beton-PVC-Rohr**
Katalog-Nr. 1/01/ 2. 5. 4. 70.
Gelenkstück DN 300 (Spitz/Spitz oder Muffe/Spitz) für B-Rohr mit integriertem Kunststoffrohr aus PVC-U liefern und einbauen, sonst wie Pos. Rohrverlegung.

als Zulage zur Betonrohr mit innenl. PVC-Rohr
Menge: 2,000 St

**1.2.5.4.130 Passrohr DN 300 für Beton-PVC-Rohr**
Katalog-Nr. 1/01/ 2. 5. 4.130.
Passrohr DN 300 für B-Rohr mit integriertem Kunststoffrohr aus PVC-U liefern und einbauen, sonst wie Pos. Rohrverlegung.

als Zulage zur Betonrohr mit innenl. PVC-Rohr
Menge: 1,000 St

##### Titel 1.2.6 Verlegung Anschlussleitung

###### Untertitel 1.2.6.1 Rohrleitung DN 100-200

**1.2.6.1.10 Vollwand-Kunststoffrohr DN/OD 160**
*** Schwerpunktposition
Katalog-Nr. 1/01/ 2. 6. 1. 10.
Muffenloses Vollwand-Kunststoffrohr DN/OD 160 (160 x 5,5 mm), Farbe: blau oder braun, aus weichmacherfreiem Polyvinylchlorid (PVC-U), in Anlehnung an die DIN EN 1401-1, jedoch mit erhöhter Wanddicke, Ringsteifigkeit nach ISO 9969 mind. 12 kN/m², glattwandig,  mit DIBt-Zulassung, mit 3-facher, gleichmäßig axial verlaufender Innengravur mit Namen des Herstellers, inkl. der für die fachgerechte Verlegung erforderlichen Doppelmuffen mit innen liegendem Steg und zwei fest eingelegten, ölbeständigen FE-Dichtungen, inkl. aller erfordelichen Trennschnitte, höhen- und fluchtgerecht nach Angabe u. Zeichnung liefern und verlegen.

Baulängen: nach Erfordernis bis 5,0m

Die Leistung umfasst u. a.:
- Lieferung frei Baustelle inkl. Abladen
- Verlegung entsprechend den Ausführungsvorschriften nach DIN EN 1610
- Die Verlegevorschriften des Herstellers sind zu beachten.
- Verlegetiefe: gem. Angaben Einbaubedingungen nach DWA-A 127

Im Einheitspreis ist die Gestellung der Geräte und alle Nebenleistungen einzurechnen.

Die statische Berechnung ist vor Lieferung dem Auftraggeber in prüffähiger Form vorzulegen.
Menge: 190,000 m

**1.2.6.1.20 PVC-Bogen DN/OD 160**
*** Schwerpunktposition
Katalog-Nr. 1/01/ 2. 6. 1. 20.
PVC Bogen, mit 2 angeformten Muffen, jeder Art der Abwinklung, mit fest eingelegten ölbeständigen FE-Dichtungen, für PVC Rohre DN/OD 160, liefern und fachgerecht verlegen.

Erforderliche Trennschnitte sind in den Einheitspreis einzukalkulieren.
Menge: 95,000 St

**1.2.6.1.40 Muffenstopfen DN/OD 160**
Katalog-Nr. 1/01/ 2. 6. 1. 40.
PVC Muffenstopfen DN/OD 160 liefern und fachgerecht verlegen.
Menge: 46,000 St

**1.2.6.1.70 Rohrkupplung DN 150**
*** Schwerpunktposition
Katalog-Nr. 1/01/ 2. 6. 1. 70.
Rohrkupplung (VPC-Rohrkupplung o.glw.) DN 150, Spannbereich 160 - 192 mm bzw. 183 - 226 mm, mit DIBt-Zulassung Nr.: Z-42.5-450, zur variablen, stufenlosen Verbindung von Abwasserrohren der gleichen Nennweite mit Außendurchmesser von 160 bis 192 mm bzw. 183 - 226, aus unterschiedlichen bzw. gleichen Werkstoffen mit vollwandiger, geschäumter, gerippter, gekammerter oder gewellter Wandung in beliebiger Kombination, bestehend aus: Dichtungskörper nach DIN EN 681-1 mit mehrfachem Doppeldichtprofil und mittig umklappbarem Rohranschlag, Fixier- und Zentrierkorb aus bruchstabilem, hochschlagfesten Polyamid mit beidseitig integriertem Bandführungskanal sowie zwei Spannbändern aus nicht rostenden Stahl mit jeweiliger Gegenbandeinlage, Funktionsprüfung nach DIN 4060, nachgewiesene Dichtigkeit bis 2,5 bar Prüfdruck als Wasserinnendruck, liefern und nach Montageanleitung des Herstellers einbauen.
Menge: 48,000 St

**1.2.6.1.80 PVC-Übergangsstück für Strassenablauf**
Katalog-Nr. 1/01/ 2. 6. 1. 80.
PVC-Übergangsstück für Strassenablauf liefern und einbauen,
wandverstärkt mit 1A Muffe, auf DN 150, inkl. Dichtung,
HS-UA DN 150, Farbe: blau RAL 5015
oder gleichwertig,
Menge: 7,000 St

###### Untertitel 1.2.6.2 Anschlussstutzen

*Hinweis: Hinweis Kanalanschluss*
Nicht begehbare Kanäle:
Der Anschluss hat oberhalb des Kämpfer, zwischen 10-11 bzw. 1-2 Uhr, im oberen Drittel des Hauptkanals zu erfolgen.

Begehbare Kanäle:
Mit Trockenwetterrinne: Anschluss im Bereich des Bankett/ der Berme
Ohne Trockenwetterrinne: bis max. 1/3 der Rohrhöhe, max. 50cm über Sohle

**1.2.6.2.10.X Sattelstück DN 150 (HR 300/800)**
*** Schwerpunktposition
Sattelstück DN/OD 160/90°, Rohrwanddicke 30 bis 85 mm, Hauptrohrnennweite DN 300 - 800, aus weichmacherfreiem Polyvinylchlorid (PVC-U), mit integriertem Kugelgelenk abwinkelbar von 0° bis 13° (gemäß DWA A 139), mit DIBt-Zulassung, zum nachträglichen Anschluss von Abwasserrohren und Formstücken aus PVC-U nach DIN EN 1401-1 DN/OD 160 an Abwasserrohre aus Beton und Stahlbeton nach DIN 4032/4035 bzw. DIN EN 1916 und alle glattwandigen Kanalrohre DN 300 - 800 mit zuvor aufgeführten Wanddicken, einschließlich aller Materialien frei Baustelle, liefern und einbauen.

Im Einheitspreis ist der fachgerechte Anschluss mittels Kernbohrgerät (Bohrung Ø 200) am Hauptkanal einzurechnen.
Bohrkern fachgerecht entsorgen-

Die Verarbeitungsvorschriften des Herstellers sind zu beachten.
Menge: 13,000 St

**1.2.6.2.30 STZ Anschlusselement C DN 150**
*** Schwerpunktposition
Katalog-Nr. 1/01/ 2. 6. 2. 30.
STZ Anschlusselement C DN 150, nach DIN EN 295 - 4 und ZP WN 295 aus Feinsteinzeug, mit vollflächiger Elastomer - Dichtung mit Dichtlippe, Auswahl der Schaftlänge nach Wandstärke des Hauptrohres (Beton oder STZ), liefern und fachgerecht einbauen. Die Herstellerangaben sind zu beachten. Der Innendurchmesser des Bohrloches beträgt 200 mm

KGUSM-Übergangsstück DN/OD 160 von Steinzeugmuffe auf Kunststoffrohr aus weichmacherfreiem Polyvinylchlorid (PVC-U), liefern und verlegen.

Im Einheitspreis ist der fachgerechte Anschluss mittels Kernbohrgerät (Bohrung Ø 200) am Hauptkanal einzurechnen.

Verwendung an Haltungen ohne weitere Sanierungsmaßnahmen mit "angebohrter" Öffnung.
Menge: 12,000 St

**1.2.6.2.50 Kugelgelenk Abzweig DN 150**
*** Schwerpunktposition
Katalog-Nr. 1/01/ 2. 6. 2. 50.
Kugelgelenk-Abzweig DN 150/90°, werkseitig auf Betonrohr mit innenliegendem PVC Rohr DN 300 bis DN 800 eingebaut, von 0-11° schwenkbar, mit angeformter Muffe zum Anschluss von PVC-Rohren.
Als Zulage zur Rohrleitungsposition
Menge: 21,000 St

**1.2.6.2.130.Y Leitungsenden verschließen**
Leitungsenden nach Wahl des AN
dauerhaft wasserdicht verschließen.
Nennweite bis DN 200.
Rohre aus unterschiedlichen Materialien.
Menge: 7,000 St

###### Untertitel 1.2.6.3 Dokumentation

*Hinweis: HINWEIS DOKUMENTATION*
Die Koordination der Leistungen Vermessung Anschlüsse, TV Abnahmebefahrung, Verdichtungsprüfung obliegt dem AN.

Für die Vermessung der Anschlüsse ist der Vermesser bis 12:00 h zu informieren, wenn am Folgetag Anschlüsse eingemessen werden sollen.

Die Qualitätskontrollen (TV Untersuchung, Dichtheitsprüfung) zur Abnahme sind mit einem Vorlauf von mindestens 3 Wochen vor z. B Oberflächenwiederherstellung zu beantragen, um eine fristgerechte Auswertung zu gewährleisten.
Verzögerungen im Bauablauf und daraus resultierende Mehraufwände durch Nichteinhalten der Vorlauffristen gehen zu Lasten des AN.
Bei mangelhaften TV Abnahmebefahrungen oder nicht bestandenen
Dichtheitsprüfungen trägt der AN die Folgekosten für die zu wiederholende Kanalreinigung, TV Untersuchung und Dichtheitsprüfung.

**1.2.6.3.10 Dokumentation für die Erneuerung der HA**
Katalog-Nr. 1/01/ 2. 6. 3. 10.
Dokumentation über die Erneuerung der Abwasser-Hausanschlussleitungen mit folgenden Teilleistungen:
- Fotographische Aufnahmen für die einzelne Hausanschlussleitung herstellen, einzeln den jeweiligen Haus- und/oder Parzellennummer zugeordnet
- Beschriftung der Rohrleitung im offenen Graben (z.B. durch Spühfarbe) mit der Sanierungsnummer gemäß Ausführungsplanung
- die Dokumentation ist den Aufmaßen des jeweiligen Hausanschlusses beizufügen
- Mit insgesamt bis zu 10 Aufnahmen je Anschluss, jeweils vor und nach der Erneuerung
- Vermerk über Datum der Fertigstellung und Anmeldung der Inspektion und Dichtheitsprüfungen

Sämtliche Dateien müssen eindeutig bezeichnet werden, so dass eine Zuordnung zu den jeweiligen Anschlüssen möglich ist.
Die Übergabe hat auf einem geeigneten, digitalem Weg zu erfolgen (USB-Stick, Cloud o.ä.) und ist im Vorfeld mit dem AG abzustimmen.
Menge: 46,000 St

**1.2.6.3.20 Betrieb prüfen Farbtest**
Katalog-Nr. 1/01/ 2. 6. 3. 20.
Überprüfen von Abwasser-Hausanschlussleitungen auf Betrieb mit Farbproben, Nebeltest, o.ä.;

Terminabsprache mit Eigentümer

einschl. aller erforderlicher Lieferungen und Leistungen.

Die Leitungen sind zu einzumessen und zu skizzieren.
Menge: 9,000 St

**1.2.6.3.30 Inspektion Anschlussleitung bis DN 200 mit Schiebekamera**
Katalog-Nr. 1/01/ 2. 6. 3. 30.
Inspektion Anschlussleitung bis DN 200 mit Schiebekamera
Misch-, Schmutz- und Regenwasserleitungen verschiedener Werkstoffe, Kreisprofile bis einschl. DN 200, gemäß Anforderungen Arbeitshilfen Abwasser untersuchen.
Inspektion erfolgt mit Schiebekamera.
Zugänglichkeiten zu den Leitungen über Straßeneinlauf, Bodenabläufe oder Revisionsöffnungen (Fallleitungen) oder provisorischer Öffnung.

Einschl. der An- und Abfahrt sämtlicher Fahrzeuge und Geräte.

Vergütet wird die Dauer TV Untersuchung.
Menge: 18,000 h

##### Titel 1.2.7 Schachtbauwerke

*Hinweis: HINWEIS SCHÄCHTE*
Katalog-Nr. 1/01/ 2. 7.
Alle Angaben zu Durchmessern und Schachthöhen sind vor der Schachtbestellung anhand des Lageplans der Ausführungsplanung und in der Örtlichkeit zu
überprüfen.

Die Höhenangaben und Schachttiefen beziehen sich jeweils auf die Schachtmitte. Für die Schachtbestellung ist zwischen Zulauf und Ablauf grundsätzlich eine
Differenz von 1 cm vorzusehen.

###### Untertitel 1.2.7.1 Komplettschacht mit PU

**1.2.7.1.10.Y Einstiegsschacht DN 1000 Nr. 80313037**
Einstiegsschacht 80313037, DN 1000, aus Beton komplett mit allen Einzelteilen / Leistungen liefern und komplett mit allen erforderlichen Leistungen wasserdicht herstellen.
Einstiegsschacht für Belastung SLW 60 aus/mit:
- Schachtfertigteile nach DIN EN 1917 in Verbindung mit DIN V 4034-1, Typ 2 und DWA-Arbeitsblatt A 158 in FBS Qualität

- Deckelhöhe:  57,05 müNN
- Grundwasserstand: n.n.
- Bauhöhe: ca. 1,47 m (Rohrsohle bis OK Abdeckung)

Schachtunterteil DN 1000 nach DIN 4034 Teil 1, mit einer inneren Vollauskleidung aus Polyurethan (PU) bis Oberkante Fertigschachtunterteil, einschl. des Spitzendes für den späteren Einbau der Dichtung der aufsteigenden Schachtringe, Übergangsringe und Konen.
Rohranschlüsse aus PU mit fugenloser Verbindung zum Gerinne einschl. Gefälleausbildung gem. Ausführungsplanung und Dichtungssitz in der Schachtwand eingebaut.
Gerinne bis Rohrscheitel als gerader Durchgang
- Zulauf 1: DN 160 Material: PVC-U Neubau
- Ablauf: DN 300 Material: B/ PVC-U Neubau

Abwinklung und Rohrgefälle nach vorliegenden Planunterlagen.

- den erf. Unterbeton C12/15, d=0,10 m
- aufgehende Schachtringe DN 1000 B in erforderlicher Höhe
- Konus (Reduzierung auf Einstiegsöffnung DN 625)
- alle Schachtbauteile nach Statik, mind. 150mm Wandstärke
- Einbau von Lastausgleichs- und Dichtungsringen der Fa. DS-Dichtungstechnik (SDV Seal) o. glw. zwischen den Schachtfertigteilen sowie zwischen Schachtrohr und Konus/Abdeckplatte
- Auflagerringe vollfugig in Mörtel MG III

- Schachtabdeckung liefern und einbauen: Schachtabdeckung Multitop, mit PEWEPREN Einlage, Klasse D 400 entsprechend DIN EN 124 mit einbau- und fahrtrichtungsunabhängiger rutschfester Oberfläche, mit Lüftungsöffnungen
  lichte Weite Ø 605 mm
  Rahmen Bauhöhe 125 mm, ohne Scharnier, BEGU-Rahmen, hochziehbar, quadratisch, mit integrierter Aufnahme für Einstieghilfe entsprechend DIN 19572, mit 4 Taschen zum Einhängen eines Schmutzfängers nach DIN 1221, mit formschlüssig gesicherter PEWEPREN-Einlage, Nut für Einlage mechanisch bearbeitet, kompatibel zu Deckel DIN 19584, Deckel aus Gusseisen, Gewicht ca. 40 kg, Auflagefläche mechanisch bearbeitet, mit zwei wartungsfreien, schraublosen und verkehrssicheren, Arretierungen aus hochverschleißfestem Kunststoff, Gewicht ca. 159 kg, Ausführung mit Lüftungsöffnungen: Lüftungsquerschnitt 323 cm², oder glw.
  Schachtabdeckung liefern und fachgerecht inkl. aller Nebenarbeiten und Materialien Zug um Zug einbauen.

Gew. Hersteller (Abdeckung)
'....................................................'

- ohne Schmutzfänger
- ohne Steigbügel oder Steigleiter
- Abdeckung Zug um Zug auf Höhe setzen, bis einschl. Fertigstellung Oberfläche (Pflaster, Asphaltbeton, SMA)

  Sämtliche Maurer- und Putzarbeiten in Zementmörtel, MGR III, DIN 1053, herstellen.

Gew. Hersteller (Schachtunterteil)
'....................................................'
Menge: 1,000 St

###### Untertitel 1.2.7.5 Schachtabdeckungen

**1.2.7.5.10 Schachtabdeckung Klasse D aufnehmen und entsorgen**
Katalog-Nr. 1/01/ 2. 7. 5. 10.
Vorh. Schachtabdeckung rund, Klasse B bzw. D, aus sämtlichen Materialien, mit und ohne werkseitiger Betonfüllung, Rahmen rund aus Gusseisen mit und ohne Beton einschl. der vorh. Auflagerringe aufnehmen und fachgerecht entsorgen.

Abbruchmaterial geht in Eigentum des AN über und ist zu entsorgen.
Menge: 2,000 St

**1.2.7.5.50 Schachtabdeckung D 400 LW 605, BeGu, quadratisch**
Katalog-Nr. 1/01/ 2. 7. 5. 50.
Schachtabdeckung liefern und einbauen:
- Schachtabdeckung Multitop, mit PEWEPREN Einlage, Klasse D 400 entsprechend DIN EN 124 mit einbau- und fahrtrichtungsunabhängiger rutschfester Oberfläche, mit Lüftungsöffnungen
- lichte Weite Ø 605 mm
- Rahmen Bauhöhe 125 mm, ohne Scharnier, BEGU-Rahmen, hochziehbar, quadratisch, mit integrierter Aufnahme für Einstieghilfe entsprechend DIN 19572, mit 4 Taschen zum Einhängen eines Schmutzfängers nach DIN 1221, mit formschlüssig gesicherter PEWEPREN-Einlage, Nut für Einlage mechanisch bearbeitet, kompatibel zu Deckel DIN 19584, Deckel aus Gusseisen, Gewicht ca. 40 kg, Auflagefläche mechanisch bearbeitet, mit zwei wartungsfreien, schraublosen und verkehrssicheren, Arretierungen aus hochverschleißfestem Kunststoff, Gewicht ca. 159 kg, Ausführung mit Lüftungsöffnungen: Lüftungsquerschnitt 323 cm², oder glw.

Schachtabdeckung liefern und fachgerecht inkl. aller Nebenarbeiten und Materialien Zug um Zug einbauen.
Menge: 2,000 St

##### Titel 1.2.8 Straßenentwässerung

###### Untertitel 1.2.8.1 vorh. Straßenabläufe

**1.2.8.1.10 Straßenablauf kompl. aufnehmen u. entsorgen**
Katalog-Nr. 1/01/ 2. 8. 1. 10.
Vorhandenen Straßenablauf abbrechen, aufnehmen und fachgerecht entsorgen

Straßenablauf aus/mit:
- jeder Form und Abmessung
- mit Einzelteilen aus Beton und Aufsatz aus Gusseisen
- Bauhöhe bis 1,25 m

Die Leistung umfasst u. a.:
- alle erforderlichen Erdarbeiten, ggf. unter Hinzunahme von Handschachtung
- einschl. aller erforderlicher Nebenarbeiten
- einschl. Mehraufwand und Behinderungen bei den Erdarbeiten
Menge: 1,000 St

**1.2.8.1.30 Straßenablaufabdeckung aufnehmen u. entsorgen**
Katalog-Nr. 1/01/ 2. 8. 1. 30.
Vorhandene Straßenablaufabdeckung (300/500 oder 500/500) abbrechen und entsorgen.
Vorhandene Straßenablaufabdeckung inkl. Auflagerring und Eimer abbrechen und einer Verwertung nach Wahl des AN zuführen.
Menge: 1,000 St

###### Untertitel 1.2.8.2 neue Straßenabläufe

*Hinweis: HINWEIS ZUR LV-ERSTELLUNG*
Katalog-Nr. 1/01/ 2. 8. 2.
Form der Abdeckungen (Pult- oder Rinnenform) sind entsprechend in den Positionen einzutragen!!!!

**1.2.8.2.13 Straßenablauf 500/500 liefern u. einbauen (ca. 54cm Einbauhöhe, ohne Aufsatz)**
Katalog-Nr. 1/01/ 2. 8. 2. 13.
Straßenablauf 500/500 mm Kl. D 400, für Trockenschlamm
(n. DIN 4052/EN 124) liefern (einschließlich aller Einzelteile) und einbauen

Straßenablauf mit multifunktionalem Doppelschanier, BeGu-Rahmen, hochziehbar, umlaufend geschlossen, bei Bedarf mit ausschlagbarer Bauzeitentwässerung, mit Eimerauflage für Eimer nach DIN 4052, Rost aus Gusseisen mit schraubenloser Arretierung aus verschleißfestem Kunststoff, Rost herausnehmbar, jedoch zweiseitig aufklappbar, Schlitzweite 24mm

Einzelbauteile Straßenablauf gem. DIN 4052:
- Boden 1a mit Steckmuffe für PVC DN 150
- Schaft 5c
- Schlammeimer B1, verzinkt
- Auflagerring 10a
- Aufsatz: Pultform, m. dämpfender Einlage
Menge: 1,000 St

**1.2.8.2.15 Straßenablaufabdeckung 500/500 liefern u. setzen**
Katalog-Nr. 1/01/ 2. 8. 2. 15.
Abdeckung für Straßenablauf 300/500 mm Kl. D 400, für Trockenschlamm
(n. DIN 4052/EN 124) liefern (einschließlich aller Einzelteile) und einbauen

Straßenablauf mit multifunktionalem Doppelschanier, Rahmen aus Gusseisen, hochziehbar, umlaufend geschlossen, bei Bedarf mit ausschlagbarer Bauzeitentwässerung, mit Eimerauflage für Eimer nach DIN 4052, Rost aus Gusseisen mit schraubenloser Arretierung aus verschleißfestem Kunststoff, Rost herausnehmbar, jedoch zweiseitig aufklappbar, Schlitzweite 24mm

Aufsatz: Pultform

Inkl. Lieferung und Einbau des passenden Auflagering 10a und dämpfender Einlage
Menge: 1,000 St

##### Titel 1.2.9 Lohn, Gerät und Material

###### Untertitel 1.2.9.1 Lohnstunden

**1.2.9.1.10 Baufacharbeiter (II- V)**
Katalog-Nr. 1/01/ 2. 9. 1. 10.
Stunden zum Nachweis für einen Baufacharbeiter (Berufsgruppe II- V) für zusätzliche Arbeiten auf besondere Anforderung der Bauleitung, einschl. aller Nebenkosten.
Menge: 10,000 h

###### Untertitel 1.2.9.2 Gerätestunden

**1.2.9.2.10 Raupenbagger m. B.**
Katalog-Nr. 1/01/ 2. 9. 2. 10.
Stunden zum Nachweis für den Einsatz eines Raupenbaggers, mit ca. 0,6 - 0,7  m3 Löffelinhalt, mit Bedienung, für zusätzliche Arbeiten auf besondere Anforderung der Bauleitung, einschl. aller Nebenkosten.
Menge: 5,000 h

**1.2.9.2.20 Rad-Bagger m. B.**
Katalog-Nr. 1/01/ 2. 9. 2. 20.
Stunden zum Nachweis für den Einsatz eines Radbaggers, mit ca. 0,6 - 0,7  m3 Löffelinhalt, mit Bedienung, für zusätzliche Arbeiten auf besondere Anforderung der Bauleitung, einschl. aller Nebenkosten.
Menge: 5,000 h

**1.2.9.2.30 Mehrzweckgerät (Baggerlader) m. B.**
Katalog-Nr. 1/01/ 2. 9. 2. 30.
Stunden zum Nachweis für den Einsatz eines Mehrzweckgerätes (Baggerlader), mit ca.70 PS, mit Bedienung, für zusätzliche Arbeiten auf besondere Anforderung der Bauleitung, einschl. aller Nebenkosten.
Menge: 5,000 h

**1.2.9.2.40 AT 2000 m. B.**
Katalog-Nr. 1/01/ 2. 9. 2. 40.
Stunden zum Nachweis für den Einsatz eines Vibrationsgerätes zur Bodenverdichtung, mit einer Wirkungstiefe von 60 cm, mit Bedienung, für zusätzliche Arbeiten auf Anforderung der Bauleitung, einschl. aller Nebenkosten.
Menge: 5,000 h

**1.2.9.2.50 LKW bis 15 t m. B.**
Katalog-Nr. 1/01/ 2. 9. 2. 50.
Stunden zum Nachweis für den Einsatz eines LKW-Allrad-Kippers, mit ca. 15,0 t Zuladekapazität, mit Bedienpersonal, für zusätzliche Arbeiten auf besondere Anforderung der Bauleitung, einschl. aller Nebenkosten.
Menge: 10,000 h

**1.2.9.2.60 Kompressor m. B.**
Katalog-Nr. 1/01/ 2. 9. 2. 60.
Stunden zum Nachweis für den Einsatz eines Kompressors über 5 bis 10 m3/min., mit Bedienung, für zusätzliche Arbeiten auf besondere Anforderung der Bauleitung, einschl. aller Nebenkosten.
Menge: 10,000 h

###### Untertitel 1.2.9.3 Material

**1.2.9.3.20 Beton C12/15**
Katalog-Nr. 1/01/ 2. 9. 3. 20.
Beton C12/15, einschl. erforderlicher Schalung liefern, einbauen und verdichten.

Einbaudicke: verschieden, nach örtlichen Erfordernissen.
Abrechnung erfolgt nach anerkannten Lieferscheinen.
Anlieferung und Einbau auch in kleinen Einzelmengen.
Menge: 5,000 m3

### 2 Geschlossene Bauweise Kanal

#### Gewerk 2.1 Baustelleneinrichtung, Verkehrssicherung

##### Titel 2.1.1 Baustelleneinrichtung

**2.1.1.20 Einrichten und Räumen der Baustelle Renovierung**
*** Pauschalposition
*** Schwerpunktposition
Katalog-Nr. 1/02/ 1. 1. 1. 20.
Einrichten und Räumen der Baustelle

Renovierung

In dieser Position sind u.a. folgende Leistungen
berücksichtigt:
- Vorhalten der kompletten Anlage und aller Geräte und
Hilfsmittel, einschl. An- und Abtransport sowie
Auf-, Um- und Abbau sämtlicher Geräte und Hilfsmittel
- Herstellen, Vorhalten und Abbauen der Ver- und
Entsorgungsanschlüsse für die Baustelle,
- Antransport und Aufbau der erforderlichen Brücken
und Stege für den Fußgängerverkehr,
- Ausführungsunterlagen werden vom AG aufgestellt und
zur Verfügung gestellt
- bei Bedarf Säubern von Schnee und Eis sowie Streuen
der Verkehrsflächen im Baustellenbereich, einschl.
der Fahr- und Fußgängerbrücken
- Beachtung der Auflagen der gültigen Sicherheits- und Unfallverhütungsvorschriften
- Das Einsetzen der jeweiligen Gerätetechnik wird für jedes Entwässerungsobjekt einmalig über eine gesonderte Position vergütet.

Sicherheits- und Rettungsgerät:
====================================
- folgendes Sicherheits- und Rettungsgerät wird vom
"AN" als "Mindestausrüstung" in der angegebenen
Stückzahl auf der Baustelle einsatzbereit vorgehalten
und bei Bedarf benutzt:
- 1 Gasmessgerät für Sauerstoff und explosive
Gasgemische
- 1 Gasspürpumpe mit Prüfröhrchen für toxische Gase
- 2 explosionsgeschützte Lampen
- 2 Rettungsgurte
- 1 Rettungsleine
- 1 Dreibock
Dieses Sicherheits- und Rettungsgerät ist gesondert
von anderen Materialien für den Einsatz bereitzustellen.
Menge: 1,000 psch

**2.1.1.30 Einrichten und Räumen der Baustelle Schachtsanierung**
*** Pauschalposition
*** Schwerpunktposition
Katalog-Nr. 1/02/ 1. 1. 1. 30.
Einrichten und Räumen der Baustelle

Schachtsanierung

In dieser Position sind u.a. folgende Leistungen
berücksichtigt:
- Vorhalten der kompletten Anlage und aller Geräte und
Hilfsmittel, einschl. An- und Abtransport sowie
Auf-, Um- und Abbau sämtlicher Geräte und Hilfsmittel
- Herstellen, Vorhalten und Abbauen der Ver- und
Entsorgungsanschlüsse für die Baustelle,
- Antransport und Aufbau der erforderlichen Brücken
und Stege für den Fußgängerverkehr,
- Ausführungsunterlagen werden vom AG aufgestellt und
zur Verfügung gestellt
- bei Bedarf Säubern von Schnee und Eis sowie Streuen
der Verkehrsflächen im Baustellenbereich, einschl.
der Fahr- und Fußgängerbrücken
- Beachtung der Auflagen der gültigen Sicherheits- und Unfallverhütungsvorschriften
- Das Einsetzen der jeweiligen Gerätetechnik wird für jedes Entwässerungsobjekt einmalig über eine gesonderte Position vergütet.

Sicherheits- und Rettungsgerät:
====================================
- folgendes Sicherheits- und Rettungsgerät wird vom
"AN" als "Mindestausrüstung" in der angegebenen
Stückzahl auf der Baustelle einsatzbereit vorgehalten
und bei Bedarf benutzt:
- 1 Gasmessgerät für Sauerstoff und explosive
Gasgemische
- 1 Gasspürpumpe mit Prüfröhrchen für toxische Gase
- 2 explosionsgeschützte Lampen
- 2 Rettungsgurte
- 1 Rettungsleine
- 1 Dreibock
Dieses Sicherheits- und Rettungsgerät ist gesondert
von anderen Materialien für den Einsatz bereitzustellen.
Menge: 1,000 psch

##### Titel 2.1.2 Verkehrssicherung

*Hinweis: Hinweise zur Verkehrsicherung, -führung*
Hinweise zur Verkehrsicherung, -führung

Für die Verkehrssicherung/ Verkehrsführung siehe "Lageplan-Verkehrskonzept" Nr. 1315 AO LP002.

Die Reparatur- und Sanierungsarbeiten sind in 2 Bauabschnitten von jeweils 2 Monaten Dauer auszuführen.
Im Leistungstext wird die Gesamtdauer von 4 Monaten angesetzt.
Die Ausführung der Leistunen erfolgt im Schutze der Verkehrssicherung zu den Tiefbaumaßnahmen und ist dort zu kalkuliern.
Gegenstand der Verkehrssicherung füfür dei Geschlossene Bauweise Kanal ist die zusätzlich erforderlicher Verkehrssicherung an der Landgrafenstraße.
Die Arbeiten am Schacht erfolgen im Schutz der Absperrung/ Beschilderung  Renovierung.

**2.1.2.20 Beschilderung, Baustelle, Renovierung**
*** Pauschalposition
Baustelle im Innenstadtbereich und alle zugehörigen Baustellenteile nach den Vorschriften der StVO mit den erforderlichen Verkehrs- und Hinweiszeichen, Schutz- und Sicherheitseinrichtungen kennzeichnen oder absperren (einschl. vorübergehendem Entfernen oder Ungültigmachen von Verkehrszeichen und -leiteinrichtungen).

Renovierung

Hierfür benötigtes Gerät vorhalten und beleuchten, einschl. der Betriebskosten für die gesamte Bauzeit bis zur Verkehrsfreigabe. Die benötigten Flächen sind anschließend in den geplanten oder Originalzustand zu versetzen.

Das Aufstellen eines Beschilderungsplanes, die Beantragung, Abstimmung und Genehmigung der verkehrsrechtlichen Anordnung mit den Behörden inkl. der erforderlichen Gebühren ist einzurechnen, ebenso die laufende Ergänzung und Änderung im Zuge des Baufortschritts.

Die Genehmigung der verkehrsrechtlichen Anordnung muss 5 AT vor Baubeginn dem AG zur Prüfung und Kenntnisnahme vorgelegt werden. Ohne Vorlage der Genehmigung können die Bauarbeiten nicht ausgeführt werden. Mögliche Stillstandzeiten bzw. -Kosten gehen zu Lasten des AN.

Bauzeit: 4 Monate Gesamtbauzeit inkl. Unterbrechungen für Tiefbauleistungen (siehe Ablaufplan)
Menge: 1,000 psch

#### Gewerk 2.2 TV Untersuchung, Reinigung

##### Titel 2.2.1 Kanalreinigung

*Hinweis: Bemerkung Kanalreinigung*
Die Kanalreinigung wird wie folgt vergütet und ist entsprechend in den einzelnen Positionen berücksichtigt:
1. Reinigung vor Vorbefahrung (wenn notwendig)
2. Reinigung vor Beginn der Vorarbeiten
3. Reinigung vor Linereinzug (in jeweiliger Linerposition enthalten)
4. Reinigung vor Beginn der Nacharbeiten

Werden zusätzliche Reinigungsarbeiten erforderlich, sind diese in die entsprechenden Einheitspreise einzurechnen.

Der AN ist dafür verantwortlich, dass der Kanal für die Sanierungsmaßnahmen frei von losen Ablagerungen ist und dass einwandfreie Bedingungen für die ordnungsgemäße Durchführung der ausgeschriebenen Leistungen gegeben sind. Dazu gehören u.a. die fachgerechte schonende Spülung möglichst kurz vor Beginn der jeweiligen Arbeiten sowie die sorgfältige Reinigung mit geeigneten Werkzeugen und Geräten. Das anfallende Räumgut geht in das Eigentum des AN über und ist vorschriftsmäßig zu entsorgen.

Anzahl der Haltungen : 4 Stk.

**2.2.1.20 Reinigen des Abwasserhauptkanals, > DN 200-400**
Katalog-Nr. 1/02/ 1. 2. 1. 20.
Reinigen des Abwasserhauptkanals mit Hochdruckspülgerät oder Kombi-Gerät, ggf. mit mechanischem Räumgerät, (Reinigungsbürste, Spülschlauch und Kanalsauger), einschl. An- und Abfahrt sämtlicher Fahrzeuge und Geräte sowie Vorhalten und Betreiben der Geräte. Abfuhr des Räumgutes einschl. ordnungsgemäßer Entsorgung.

Es ist zu berücksichtigen, dass die Kanalreinigung nur abschnittsweise nach dem Sanierungsfortschritt erfolgen kann. Hieraus resultierende Mehrkosten für zus. An- und Abfahren, Mehrfachspülen etc. werden nicht gesondert vergütet.

Kanalart: Regen-, Misch-  bzw. Schmutzwasser
Profil: Kreis-, Kreisrinnen- und Eiprofile
lichte Profilhöhe: > 200-400 mm
Verschmutzungsgrad: bis 20%
Spüldruck: nach Erfordernis, maximal jedoch 120 bar

In der ausgeschriebenen Länge wurde je nach Sanierungsart eine mehrmalige Reinigung berücksichtigt - siehe Bemerkung Kanalreinigung.
Menge: 430,000 m

**2.2.1.50 Zulage erhöhter Verschmutzungsgrad, > DN 200-400**
Katalog-Nr. 1/02/ 1. 2. 1. 50.
Zulage für höheren Verschmutzungsgrad.

Kanalart: Regen-, Misch-  bzw. Schmutzwasser
Profil: Kreis-, Kreisrinnen- und Eiprofile
lichte Profilhöhe: > 200-400 mm
Verschmutzungsgrad: > 20%

Vor der Ausführung der Arbeiten ist der AG zu informieren.
Der erhöhte Verschmutzungsgrad ist durch entsprechende Dokumentationen nachzuweisen.
Menge: 110,000 m

**2.2.1.80.Y Schachtreinigung**
Beton- und Mauerwerksflächen der Schächte durch Hochdruckstrahlen mit Heißwasser reinigen.

Reinigungsdrücke:

Beton: mind. 400 bar
Mauerwerk: ca. 200 bar

Mittlere Schachttiefe: 2,5 m
Maximale Tiefe: 3,0 m
Menge: 3,000 St

**2.2.1.90 Entsorgung Räumgut**
Katalog-Nr. 1/02/ 1. 2. 1. 90.
Räumgut aufnehmen, laden und zu einer zugelassenen Recyclinganlage / Entsorgungsanlage bringen. Der Nachweis der geordneten Verwertung ist unmittelbar zu erbringen. Die Kosten der Verwertung sind einzurechnen und durch Wiegekarten der Annahmestelle zu belegen.
Menge: 2,000 t

##### Titel 2.2.2 TV-Inspektion Hauptkanal

*Hinweis: Bemerkung TV-Inspektion*
Katalog-Nr. 1/02/ 1. 2. 2.
Die TV-Untersuchungen werden nur einfach vergütet, mehrmalige Befahrungen sind in den Grundpreis mit einzukalkulieren.
Diese Arbeiten sind im Rahmen der Vor- und Hauptarbeiten durchzuführen.

Die Kanalabnahmebefahrungen nach Fertigstellung der Sanierungsarbeiten werden durch den AG ausgeführt und sind nicht Bestandteil dieser Ausschreibung.

**2.2.2.40.Y Inspektion Kanäle DN > 200-400**
Inspektion der Kanäle mittels einer TV-Anlage,
einschl. Vorhalten und Betreiben der TV-Anlage
sowie Anfertigung einer digitalen Aufzeichnung und eines Untersuchungsberichtes (Datenträger wird nicht gesondert vergütet).
Die Aufzeichnung muss deutlich die Anbindung der
Anschlussleitungen an den Kanal zeigen (abschwenken mit der Kamera), weiterhin sind die Anschlüsse im Zuge dieser Untersuchung für die weiteren Arbeiten einzumessen.
Überprüfung des Ist-Zustandes und Zuordnung der Maßnahmen.

Einschl. der An- und Abfahrt sämtlicher Fahrzeuge und Geräte.

Kreisprofil und Eiprofil DN > 200-400

Die Inspektion wird nach der durchfahrenen Haltungslänge abgerechnet.

Anzahl der Haltungen: ca. 2 Stück
Menge: 110,000 m

**2.2.2.80 Optische Schachtinspektion**
Katalog-Nr. 1/02/ 1. 2. 2. 80.
Durchführung der optischen Schachtinspektion durch Begehung oder Befahrung einschließlich Dokumentation inkl. aller erforderlichen Nebenarbeiten und -materialien sowie -werkzeuge.

Geometrie und baulicher Zustand des Schachtes sind unter Verwendung von farbigem Bildmaterial festzustellen.
Der Zustand der Schachtinnenflächen ist lückenlose zu dokumentieren. Der Arbeitsfortschritt bei der Untersuchung ist dem Objektzustand anzupassen.
Eine ausreichende Ausleuchtung des Schachtes ist während der Fotodokumentation grundsätzlich sicherzustellen. Die Positionierung des Kameraobjektivs soll möglichst im Schnittpunkt der Achsen des Schachtprofils erfolgen.

Der Inspektionsverlauf ist wie folgt sicherzustellen:
- Aufzeichnung der Schachtabdeckung mit Bestimmung der Belastungsklasse und Dokumentation der unmittelbaren Schachtumgebung (Abwärtsblick)
- Aufzeichnung über Art und Anzahl des Schachtrahmens und des Schmutzfängers
- Bestimmung der Nennweiten, Tiefen und Rohrmaterialien der angeschlossenen Kanalanschlüsse (durch Einsteigen in den Schacht zu bestimmen, NICHT durch Messlatte von oben)
- Kodierung der Schäden und Schachtmerkmale gem. DWA M 149-2
- die fertiggestellte Dokumentation ist dem AG digital und analog zur Verfügung zu stellen

Sofern Zustände festgestellt werden, die die Betriebs- oder Verkehrssicherheit gefährden, ist der Auftraggeber unverzüglich zu informieren.

Die erforderlichen Fachkräfte sowie die An- und
Abfahrtszeiten sowie die Einrichtungen des Arbeitsschutzes nach UVV sind im Einheitspreis einzurechnen.
Menge: 6,000 St

**2.2.2.90 Betriebsprüfung von Anschlussleitungen**
Katalog-Nr. 1/02/ 1. 2. 2. 90.
Betriebsprüfung von Anschlussleitungen mittels Farbbeprobung und unter Kamerabeobachtung durchführen.
Die evtl. notwendige Wassserhaltung wird durch den AN hergestellt.
Es ist ein Protokoll sowie eine Fotodokumentation mit Dateieinblendung zu erstellen.
Einschließich der TV-Kameratechnik und sonstigen Nebenkosten.

Terminabsprache mit Eigentümer
Leitungen einmessen und skizzieren.
Menge: 10,000 St

**2.2.2.100 Datenübergabe**
Katalog-Nr. 1/02/ 1. 2. 2.100.
Videoaufzeichnungen der Kamerainspektion der Hauptkanäle und/oder Anschlussleitungen (HA/SK) auf Wechseldatenträgern (externe Festplatte o.ä.) speichern und dem AG jeweils mit spätestens jeder Abschlagsrechnung überreichen. Der Datenträger ist mit jeder weiteren Abschlagsrechnung durch den AN auszutauschen. Die Vorhaltung mehreren Datenträger ist in den EP eizurechnen.

Mit der Schlussrechnung wird der Datenträger dem AG abschließend übergeben und geht in den Eigentum des AG über.

Die TV Untersuchung und die Arbeitsdokumentation (vor den Vorarbeiten, nach den Vorarbeiten und nach der Sanierung) sind nach folgendem Schema bzw. Ordnerstruktur zu archivieren:

1.  Straßenname:
1.1  Haltungsname
1.1.1  TV Untersuchung
1.1.2  Vorarbeiten und öffnen Roboter
1.1.3  Linereinbau
1.1.4  Sanierung Roboter
1.1.5  Kurzliner

Die Videodateien sind wie folgt zu benennen:
Haltungsname_Station_Nr

Technische Ausführung gemäß Anforderungsprofil Kanalreinigung und Kamerainspektion.
Menge: 1,000 St

#### Gewerk 2.3 Vorflutsicherung

*Hinweis: Bemerkung Abwasserhaltung*
Katalog-Nr. 1/02/ 1. 3.
Die Durchführung der Reparatur- und
Renovierungsarbeiten ist in Abhängigkeit von den
Witterungsbedingungen durchzuführen und mit dem AG
abzustimmen.

Bei absehbaren, stärkeren Niederschlägen sind die
Arbeiten zu einem späteren Zeitpunkt durchzuführen.

##### Titel 2.3.2 Aufrechthaltung (Renovierung)

**2.3.2.20 Abwasserhaltung Hauptkanal MW, >= DN 200-400**
*** Schwerpunktposition
Katalog-Nr. 1/02/ 1. 3. 2. 20.
Vorflut des Kanales während der Bauarbeiten aufrechterhalten. Bei den Sanierungsarbeiten muß der Hauptkanal übergeleitet werden, einschl. Vorhalten und Betreiben sämtlicher Geräte und Hilfsmittel,Liefern der Materialien und Herstellung von Absperreinrichtungen wie Mauerwerksscheiben u.ä. für Sanierungsstrecken, einschl. ggf. notwendiger Mehrlängen.

Die Abrechnung erfolgt nur einmal, zusammen für die Roboter- und Linersanierung. Abrechnung je Objektsanierung (Haltung + Schacht = 1 Objekt).

Die Art der Ausführung bleibt dem AN überlassen.

Die Leistung umfasst u.a.:
- Ableitung des Schmutz-, Regen- und Mischwassers
- die vorh. Rohrleitungen vor und hinter dem jeweiligen Renovierungs- oder Reparaturbereich unterbrechen (absperren) Haltungs- bzw. Abschnittsweise
- ggf. geschlossene Notumlaufleitungen / Vorflutleitungen inkl. Form- und Verbindungsteilen (mind. DN 200) vorhalten, verlegen und wasserdicht an die best. Bauteile anschließen und wieder abbauen oder die Abwassermengen während den Arbeiten pumpen
- nach Abschluss der Bauarbeiten die provisorischen Öffnungen und Baubehelfe wieder schließen und abbauen
- An- und Abtransport, Einrichtung, Stellung und Vorhaltung aller erforderl. Geräte, einschl. der notw. Pumpen, Betriebsstoffe, Werkzeuge, Rohrleitungen und eine ausreichende Anzahl von einsatzbereiten und stromunabhängigen Reserveaggregaten
- das notwendige Bedienungspersonal inkl. aller  Zuschläge für evtl. Nacht-, Sonntags- und Feiertagsarbeiten von 0 bis 24 Uhr

Profilart: Kreis- und Eiprofil
für Hauptkanal >= DN 200-400, ,

Abflusswerte:
Trockenwetter: bis 20 l/s
Regenwetter: bis 230 l/s
Menge: 2,000 St

**2.3.2.40 Abwasserhaltung Anschlussleitungen**
*** Schwerpunktposition
Katalog-Nr. 1/02/ 1. 3. 2. 40.
Vorflut der Anschlussleitungen aufrechterhalten.
Während der Sanierungsarbeiten muss die Anschlussleitung übergeleitet werden, einschl. Vorhalten und Betreiben sämtlicher Geräte und Hilfsmittel sowie Liefern der Materialien.

Die Abrechnung erfolgt nur einmal, zusammen für die Roboter- und Linersanierung.
Die Art der Ausführung bleibt dem AN überlassen.

Diese Leistung umfasst:
- Ableitung/Rückhaltung des Schmutz-, Regen- und Mischwassers (haltungs- bzw. abschnittsweise)
- die ggf. erforderliche Über- bzw. Umleitung des Abwassers hat in geschlossenen Rohren zu erfolgen
- alle erforderlichen Pumpen und Rohrleitungen stellen und vorhalten
- Rohrleitungen der provisorischen Überleitung mind. DN 100-200
- alle notwendigen Form- und Verbindungsstücke, Rohrleitungen einschl. Formstücke vorhalten
Menge: 27,000 St

##### Titel 2.3.3 Vorflutsicherung Schachtsanierung

**2.3.3.20 Absperrvorrichtung Schächte Zu-/ Ablauf >= DN 200-400**
Katalog-Nr. 1/02/ 1. 3. 3. 20.
Durchlauf-/Absperrblasen bei Arbeiten an Schachtbauwerken in den  zu- und abfließenden Kanäle einbauen.
Die Abwasserhaltung erfolgt nur im Trockenwetterfall durch Rückstau oder teilweise Rückentlastung  im Kanalsystem.
Diese Position beinhaltet die Lieferung, Unterhaltung Sicherung, Auf- u. Abbau der gesamten Absperrvorrichtung sowie erforderliche Nebenarbeiten.

Die Blasen sind arbeitstäglich zu entfernen.

Abwasser: Schmutz- Regen- und Mischwasser

Die Abrechnung erfolgt nach Anzahl Einsatz der Blasen.Der Einsatz der Blase ist mittels Fotodokumentation nachzuweisen.

Profilart: Kreis- und Eiprofil
für Hauptkanal >= DN 200-400,

Abflusswerte:
Trockenwetter: bis 20 l/s
Regenwetter: bis 230 l/s
Menge: 2,000 St

**2.3.3.90 Durchleitung Schächte Zu-/ Ablauf >= DN 400-700**
Katalog-Nr. 1/02/ 1. 3. 3. 90.
Aufrechterhaltung der Kanalvorflut für den Abwasserkanal während der gesamten Bauzeit der Schachtsanierungsarbeiten, zum schadlosen Durchleiten der anfallenden Abwassermengen.
Die Aufrechterhaltung  hat mittels der innerhalb des Schachtes verlegten geschlossenen Umleitung zu erfolgen.
Werkstoff nach Wahl des AN,
mit statischem Nachweis, unter Berücksichtigung des Wasserinnendrucks.
Provisorium nach Gebrauch beseitigen,
Ein Rückstau im Kanalsystem wird nach Rücksprache mit dem AG zugelassen.
In der Position sind die  erforderlichen  Abmauerungen nach statischen Nachweis im Zu- und Ablaufkanal sowie die eventuell entstehenden Erschwernisse durch die im Schacht verlegte Umleitung zu berücksichtigen und werden nicht gesondert vergütet.
Ausführung nach Wahl des AN.

Schachtdurchmesser: 1000 - 2000mm

Abwasser: Schmutz- Regen- und Mischwasser

Profilart: Kreis- und Eiprofil
für Hauptkanal >= DN 400-700,

Abflusswerte:
Trockenwetter: bis 50 l/s
Regenwetter: bis 750 l/s
Menge: 1,000 St

#### Gewerk 2.4 Reparatur

##### Titel 2.4.1 Roboterarbeiten

*Hinweis: Allgemeines*
Katalog-Nr. 1/02/ 1. 4. 1.
Das Umsetzen der Anlage zwischen den Haltungen wird einmalig für jedes Entwässerungsobjekt gesondert vergütet. Mehrmaliges Einsetzen oder Umsetzen ist in den EP dieser Position einzurechnen.

Weiterhin sind die beiliegenden zusätzlichen, technischen Vetragsbedingungen (Robotertechnik) des AG bei der Kalkulation und Ausführung zu beachten.

**2.4.1.10 Einrichtung Anlage für Roboterarbeiten je Haltung**
Katalog-Nr. 1/02/ 1. 4. 1. 10.
Anlage für Spachtel- und Verpressarbeiten je Haltung einrichten und wieder räumen. Vergütet wird der Mehraufwand für das mehrmalige Umsetzen der Anlage.

Die Abrechnung erfolgt einmalig je Robotertechnik und einmalig für jedes Entwässerungsobjekt.

Fräsroboter werden nach Stunden abgerechnet, sodass diese nicht mit dieser Position abgerechnet werden.
Menge: 2,000 St

**2.4.1.370 Anschluss untermaßig öffnen DN 300-600**
Katalog-Nr. 1/02/ 1. 4. 1.370.
Öffnung im Liner für die Anschlussleitung untermaßig in DN 100 herstellen, einschl. Entgraten der Kanten und entsorgen des Abfalls, so dass eine provisorische Anbindung des Anschlusses an den Kanal gewährleistet ist. Kontrolle des Arbeitsablaufes mit einer TV-Kamera, einschl. Vorhalten, Betreiben und Abbauen der TV-Kamera für nicht begehbare Kanäle DN 300 bis DN 600,
Anschluss DN 150-200.
Angabe der Öffnungstechnik und ggf. der verwendeten
Materialien. Die Abrechnung erfolgt pro Öffnung / Fräsvorgang.

Öffnungstechnik (Bieterangabe):´ '....................................................'
Menge: 27,000 St

**2.4.1.450 Anschlussanbindung an renovierte Haltung DN 300-600**
Katalog-Nr. 1/02/ 1. 4. 1.450.
Vollständiges öffnen des untermaßig geöffneten Anschlusses durch ausfräsen, reinigen, Schalungsmanschette und Stutzenabsperrblase setzen, mit lösemittelfreiem, 2-Komponenten-Epoxidharz abdichten. Schalung nach der Aushärtung des Harzes entfernen, einragende Harzreste und Kanten entfernen. Pro durchgeführte Reparatur sind 8 kg Harz einzukalkulieren. Eventueller Mehrverbrauch ist zu dokumentieren.

Damit soll eine wasserdichte und tragfähige Reparatur der Schadstelle erreicht werden. Die Fließsohle ist ebenmäßig herzustellen, so dass kein Rückstau im Anschluss entstehen kann. Es ist eine formschlüssige Verbindung zwischen Hauptrohr und Anschlussleitung herzustellen.

Es werden nur Systeme zugelassen, die mittels Blase und Schalung arbeiten. Das Verpressen mit Packer ist nicht zugelassen.
Die Arbeitsabläufe sind komplett, d.h. zeitlich lückenlos, mittels TV-Kamera zu dokumentieren.
Die Kosten für die Beseitigung des Fräsgutes sind in die Position mit einzukalkulieren.

In dieser Position sind die An- und Abfahrt, das Bedienungspersonal, alle Umrüst- und Umsetzarbeiten, sowie sämtliche Nebenarbeiten, Geräte, Betriebsstoffe und Materialien zu berücksichtigen.

Altrohr
Material: Beton, Steinzeug, Kurzliner, Liner
Hauptkanal:  DN 300-600
Anschluss:  bis DN 200

Vom Bieter anzugeben:

Eingesetztes Robotersystem : '....................................................'

verwendetes Epoxidharz: '....................................................'
Menge: 2,000 St

**2.4.1.610 Stillgelegte Anschlüsse verschließen DN 300-600**
Katalog-Nr. 1/02/ 1. 4. 1.610.
Stillgelegte, nicht mehr in Betrieb befindliche Anschlüsse, ohne eindringendes Grundwasser, verschließen. Anschleifen der Rohrwandung des Anschlusses, setzen einer Stutzenabsperrblase als verlorene Schalung, setzen der Schalungsmanschette und anschließend dichtes Verpressen des Zwischenraumes mit einem lösemittelfreiem, 2-Komponenten-Epoxidharz und anschließend rohrbündig abschleifen. Pro durchgeführte Sanierung sind 6 kg Harz einzukalkulieren. Eventueller Mehrverbrauch ist zu dokumentieren.

Die Arbeitsabläufe (Vor- und Sanierungsarbeiten) sind komplett, d.h. zeitlich lückenlos, mittels TV-Kamera zu dokumentieren.
Die Kosten für die Beseitigung des Fräsgutes sind in die Position mit einzukalkulieren.

Altrohr
Material: Beton, Steinzeug, Kurzliner
Hauptkanal:  DN 300-600
Anschluss:  bis DN 200

Vom Bieter anzugeben:

Eingesetztes Robotersystem : '....................................................'

verwendetes Epoxidharz: '....................................................'
Menge: 2,000 St

**2.4.1.820.X Sohlprofilierung in Kanälen größer DN 250 bis DN 300 bzw. Scheitelhöhe bis 300 mm**
Sohlprofilierung
Beschädigungen der Kanalsohle bis zum unteren Kämpferbereich mit geeignetem Mörtel (ca. 21,0 kg/m2) unter Einsatz eines Kalibriergerätes beschichten und glätten bis ein Auflager für den Liner ähnlich der ursprünglichen Rohrsohle wieder hergestellt ist.
Nach Beendigung der Sohlprofilierung (Aushärtung) ist eine Spülung der Haltungen zur Entfernung überschüssiger Mörtelmasse erforderlich.
Die bei der Spülung der Kanäle anfallenden Abwassermengen dürfen nicht in das Kanalnetz entsorgt werden.
Die optischen Inspektion einer profilierten Haltung nach Beendigung der Arbeiten und die arbeitsbedingten, punktuellen Aufzeichnungen dem Auftraggeber zur Verfügung zu stellen. Alle profilierten Schadensstellen sind, auch bezüglich ihrer Lage, innerhalb eines Stationierungsprotokolls zu erfassen und alle Aufzeichnungen bei der Bauabnahme dem Auftraggeber zu übergeben.
Als Abrechnungslänge gilt die Haltungslänge von Schachtinnenkante bis Schachtinnenkante

CO2-reduzierte Betone (ausgenommen genormte Fertigteile aus Beton/ Stahlbeton)

In den Einheitspreis ist weiterhin Folgendes einzurechnen:

Das Umsetzen (von einem anderen Schacht)
Die optische Inspektion nach Beendigung der Arbeiten einschl. Dokumentation, arbeitsbedingte, punktuelle Aufzeichnungen und Übergabe der Dokumentation/Aufzeichnungen an die Bauleitung der BWB
Das vorübergehende Zusetzen und wieder Öffnen der Rohröffnungen ist in die Einheitspreise einzurechnen.
Das Liefern aller erforderlichen Materialien und Betriebsstoffe

Kanäle größer DN 250 bis DN 300 bzw. Scheitelhöhe bis 300 mm
Menge: 110,000 m

##### Titel 2.4.5 Schachtsanierung

**2.4.5.200.Y Steigeisen entfernen**
Steigeisen bis ca. 2,00 cm unter Schachtwandoberfläche entfernen, zur Entsorgung lagern und Ausbaustelle mit einem kunststoffvergüteten, korrosionsbeständigen Mörtel gem. DIN 19573 verschließen.

Schachttiefe bis ca. 2,5 m
Anzahl der Schächte: 2 St
Menge: 13,000 St

**2.4.5.205.Y Hülse für Einsteighife entfernen**
Hülse für Einsteighilfe entfernen, zur Entsorgung lagern und Ausbaustelle mit einem kunststoffvergüteten, korrosionsbeständigen Mörtel gem. DIN 19573 verschließen.

Anzahl der Schächte: 2 St
Menge: 2,000 St

**2.4.5.230 Dokumentation der Schachtsanierung**
Katalog-Nr. 1/02/ 1. 4. 5.230.
Die Sanierung ist mittels Foto-Dokumentation zu belegen, d.h.
- Erstellen eines Aufmaßblatts mit Angaben zum Materialverbrauch
- mind. 1 Foto nach jedem einzelnen Arbeitsschritt
- mindestens ein Foto vor und ein Foto nach der Sanierung jedes einzelnen Schadens

Die Bilder sind den Aufmaß-Blättern beizufügen. Die Zuordnung der Bilder zum Schacht und zur Schadstelle muss eindeutig sein.
Mit der Schlussrechnung ist die Dokumentation jedes einzelnen Schachtes als PDF-Datei mit Schachtnamen als Detailbezeichnung digital vorzulegen.
Menge: 2,000 St

#### Gewerk 2.5 Renovierung

*Hinweis: Bemerkung Schlauchlining*
Katalog-Nr. 1/02/ 1. 5.
Das Umsetzen der Anlage zwischen den Haltungen wird
einmalig für jedes Entwässerungsobjekt gesondert
vergütet. Mehrmaliges Einsetzen oder Umsetzen ist in
den EP dieser Position einzurechnen.

Der Aushärtevorgang ist durchgängig unter
Kamerabeobachtung zu dokumentieren.

Zugelassen sind nur Trägermaterialien aus Glasfaser.

*Hinweis: Vorbemerkungen Liner*
Die Anforderungen an die Inlinersanierung richten sich
nach dem Merkblatt DWA-M 144-3
"Zusätzliche Technische Vertragsbedingungen (ZTV) für
die Sanierung von Entwässerungssystemen außerhalb von
Gebäuden - Teil 3: Renovierung mit
Schlauchliningverfahren (vor Ort härtendes
Schlauchlining) für Abwasserkanäle".

Die Abnahmeuntersuchung wird vom AG ausgeführt.

Im Nachfolgenden werden einige wichtige Punkte
angesprochen.

Für den Liner sind die Eigenschaften des ausgehärteten
Rohres (z. B. Biege-E-Modul, Biegefestigkeit,
Wanddicke, Dichte, Wasserdichtheit, Ringsteifigkeit) je
Herstellungsabschnitt durch Prüfzeugnisse eines
anerkannten Prüfinstitutes nachzuweisen. Diese
Prüfungen werden durch den AG durchgeführt.

Die Fremdüberwachung ersetzt nicht die erforderliche
Eigenüberwachung.

Für den Liner sind Harzverbrauch, Wandaufbau
und Reaktionsverhalten nachzuweisen.

Standsicherheitsnachweis
Es ist ein prüffähiger Standsicherheitsnachweis
vorzulegen. Der Standsicherheitsnachweis hat nach
DWA/ATV M 127, Teil 2 zu erfolgen. Der
Standsicherheitsnachweis hat keine Auswirkung auf die
Dimensionierung der Wanddicke gem. den
Regelstatiktabellen der DWA-M 144-3.

Es ist von folgenden statischen Randbedingungen
auszugehen:

Altrohrzustand: AR II

Tiefenlage / Überdeckung:
Sohle bis ca. 3 m unter GOK
Grundwasser: : unter Rohrsohle

Nachweise
Für die eingesetzten Linerwerkstoffe sind:

- Wasserdichtheit an Linerausschnitten, gem. DIN EN
1610
- Beständigkeit gegen HD-Reinigung gem. "Hamburger Modell"
- Anforderungen der DWA - A 143-3
nachzuweisen.

Materialien: Korrosionsbeständiges Trägermaterial,
getränkt mit ungesättigtem Polyesterharz

##### Titel 2.5.10 Querschnittsmessung

**2.5.10.30 Querschnittsmessungen (Kalibrierung) DN 300-350**
Katalog-Nr. 1/02/ 1. 5.10. 30.
Kalibrierung u. Vermessung Altrohr nach Abschluss aller vorbereitenden Arbeiten, jedoch vor der Linerbestellung mit einem geeigneten Gerät, wie z.B. Kalibermessgerät zur Feststellung des tatsächlichen Durchmessers des Altrohres (Maximalwert) kalibrieren u. vermessen. Mindestens alle 5,0 Meter muss ein Querprofil mit mind. 6 Messpunkten erstellt werden. Sollten vom AN kürzere Stationierungen und weniger Messpunkte ausreichend sein, so hat er dies dem AG schriftlich mitzuteilen. In diese Position sind alle Personal-, Geräte- u. Materialkosten einzurechnen. Maßabweichungen sind dem AG unverzüglich mitzuteilen. Das Kalibrierergebnis ist dem AG spätestens 3 Tage nach den Arbeiten in schriftlicher Form zu übergeben.

Nach Aushärtung des Inliners festgestellte Mängel wie z. B. starke Faltenbildung oberhalb der Grenzwerte oder zu große Ringspalte aufgrund von über- oder unterkonfektionierte Liner und deren Behebung gehen zu Lasten des AN.

Fütr
Profil: Kreis
Dimension: DN 300-350.

Die Abrechnung erfolgt je Haltung.
Menge: 2,000 St

##### Titel 2.5.20 Renovierung Hauptkanal

**2.5.20.20 Einrichtung Lineranlage je Haltung**
Katalog-Nr. 1/02/ 1. 5.20. 20.
Lineranlage je Haltung einrichten und wieder räumen. Vergütet wird der Mehraufwand für das mehrmalige Umsetzen der Anlage.

Die Abrechnung erfolgt einmalig je Entwässerungsobjekt.
Menge: 2,000 St

**2.5.20.50.Y Liner Kreisprofil DN 300, bis 2,00m keine GW vorhanden**
*** Schwerpunktposition
Liner, aus korrosionsbeständigem Trägermaterial - Glasfaser

Dimension:  DN 300
Altrohrzustand: II
Wassersäule: kein Grundwasser vorhanden
Sohltiefe:  bis ca. 2,50 m

Mindestwandstärke: gem. DWA-M 144-3, Regelstatiktabellen Anhang C

Zu der ermittelten Verbunddicke muss

- 1mm oder
- nach dem Darmstädter Kipprinnenversuch (DIN EN 295-3) Beispielsweise 0,3mm, zuzüglich 0,2mm (Nachweis ist zu erbringen) entspricht 0,5mm

für die Verschleißschicht hinzugezogen werden.

Die Mindestwandstärke beträgt 4 mm inkl. Verschleißschicht.

Liner mit ungesättigtem Polyesterharz (Mindestanforderung nach DIN 18820, Gruppe 3 und DIN 16946-2, mindestens Typ 1140) getränkt, in den vorhandenen Regen-, Misch- oder Schmutzwasserkanal fachgerecht einbringen.

Anschließend den Liner über konstanten Innendruck (mind. 0,5 bar zuzüglich Differenz zwischen Grundwasserstand und der Rohrsohle) an die vorhandene Rohrwandung formschlüssig anpassen.
Die Aushärtung erfolgt mit Heißwasser oder UV-Licht, Dampfhärtung wird ausgeschlossen. Bei einer Aushärtung mit Heißwasser ist die fachgerechte Entsorgung des Wassers in den Einheitspreis einzurechnen. Das Ableiten in den Kanal ist nicht erlaubt.

Der Einbautermin ist min. 6 Werktage vorher schriftlich beim AG bzw. der örtl. Bauüberwachung anzuzeigen.

In den Einheitspreis sind zusätzlich folgende
Leistungen einzurechnen:
- prüffägier Standsicherheitsnachweis nach DWA-A 127, Teil 2
- Liefern des Schlauches sowie Abschneiden am Anfangs- und Endschacht,
- Reinigung und TV-Untersuchung der Haltung bevor der Inliner eingezogen wird
- das Öffnen des Schlauches in den Zwischenschächten,
- durchlaufendes Gerinne in den Zwischenschächten mit wasserdichter Anbindung durch ein Quellband an die Podestflächen herstellen
- die fachgerechte Anbindung an die Schächte muss gewährleistet sein
- ggf. verfahrensbedingte notwendige Abdichtungen gegen Grundwassereintritt
- Dem AG wird eine Harzprobe zur Verfügung gestellt.
- Entnahme und Abgabe von 30 cm langen Probestücken aus dem Bereich oberhalb des Kämpfers (nur im Beisein der örtlichen Bauüberwachung)
- Im Schachtbereich sind Probenstützrohre einzubauen.
- Das angebotene Material des Probenstützrohres darf keine wärmedämmenden Eigenschaften vorweisen und muss die Umgebung des Kanals widerspiegeln, so dass die Entnahme einer repräsentativen Materialprobe gewährleistet ist.

Bieterangaben:
Linerhersteller: '....................................................'

Linerbezeichnung: '....................................................'

Langzeitwerte E-Modul DIN EN 1228: '....................................................' N/mm²

Materialkenngruppe: '....................................................'

ermittelte Verbundddicke e
m : '....................................................' mm

gewählte Gesamtdicke : '....................................................' mm

Angebotenes Material des Probenstützrohres: '....................................................'

für DN 300 (Anzahl Haltungen: 2 St)

Die den Ausschreibungsunterlagen beigefügte Anlage "DWA-M 144-3, Anhang A: Bieterangaben zum Bauvorhaben " ist vollständig auszufüllen.

Es wird darauf hingewiesen, dass ein Bieter bei fehlenden Angaben vom Wettbewerb ausgeschlossen werden kann.
(Ergänzende Angaben sind evtl. gesondert beizufügen
und hier zu vermerken):
Menge: 110,000 m

##### Titel 2.5.30 Anbindungen, Zusatzleistungen

**2.5.30.30 Vorprofilierung Schachtanbindung Liner, DN 300-350**
Katalog-Nr. 1/02/ 1. 5.30. 30.
Liner bündig mit der Schachtinnenwand abschneiden,
Einbindungsbereich mit einem abwasserbeständigen, kunststoffmodifiziertem Mörtel gem. DIN 19573 auf einer Breite von 15 cm an der Schachtinnenwand im Bereich der Rohreinbindung und im Gerinne aufarbeiten, evtl. vorhandene Löcher oder Spalte zwischen Inliner und Schachtbereich auffüllen, sodass ein kantenfreier Übergang zwischen Schachtwand und Inliner hergestellt wird.

Hauptkanal: DN 300-350

Diese Arbeiten können unmittelbar nach Linereinbau erfolgen. Diese Arbeiten sind mit mindestens einer Woche Vorlauf bis zur endgültigen Anbindung mit Handlaminat gem. nachfolgender Position auszuführen.

Die erforderlichen Abwasserhaltungsarbeiten sind einzukalkulieren.

Dieser Arbeitsschritt ist zur Abrechnung mit Fotos vor und nach der Durchführung  zu dokumentieren und mit entsprechendem Ausführungsdatum zu versehen.
Menge: 4,000 St

**2.5.30.150 Schachtanbindung Handlaminat DN 300-350**
Katalog-Nr. 1/02/ 1. 5.30.150.
Alle Übergangsbereiche im Gerinne des Schachtbauwerkes und die Rohreinmündungen im Scheitelbereich (Schachtspiegel) der Einsteigschächte vom Inliner auf den Beton / auf das Mauerwerk (Bauwerk) sind mit einem GFK-Handlaminat (mind. 5 mm Dicke) fachgerecht auszubilden.
Das GFK-Handlaminat muss dauerhaft dicht, kraft-, formschlüssig und hinterwanderungsfrei mit dem vorhandenen Schachtgerinne und der Schachtwandung verbunden sein.
Die Übergänge sind bündig und ohne Absätze an den Inliner anzuschliessen.
Auf eine hydraulisch günstige Ausbildung ist zu achten.
Im Sohlbereich des Anfangs- bzw. Endschachtes ist ein bündig haftender Übergang zur Beton- oder Steinzeugsohle herzustellen. Die ca. 10 cm lange Ankeilung ist mit einem 2-Komponenten-Epoxidharz herzustellen und ist gegen Null auszulaufen.
Sämtliche erf. Materialien (GFK-Platten, Handlaminat, etc.) sind in dieser Position zu berücksichtigen.

Der AG behält sich vor, als Nachweis der ordnungsgemäßen Untergrundvorbereitung, Haftzugprüfungen durchführen zu lassen.
Hauptkanal: DN 300-350
Abmessungen des Schachtbauwerkes: DN 1000

Erforderliche Wasserhaltungsarbeiten sind einzukalkulieren.

Bieterangaben:

angebotenes Verfahren: '....................................................'

angebotenes Produkt: '....................................................'
Menge: 4,000 St

##### Titel 2.5.40 Qualitätssicherung

**2.5.40.10 Dichtheitsprüfung, 200-350**
Katalog-Nr. 1/02/ 1. 5.40. 10.
Dichtheitsprüfung der Kanalhaltung nach DIN EN 1610 mit Luft (LC oder LD) oder Wasser.
Während der Prüfung ist ein Druckschreiber anzuschließen.

Profilart: Kreis
Dimension: DN 200 bis 350

Der Prüfvorgang sowie die Ergebnisse sind zu protokollieren und dem AG an Ort und Stelle zu übergeben. Bei zeitlicher Differenz zwischen Einbau und Dichtheitsprüfung sind eventuell anfallende Reinigungsarbeiten in die Position einzurechnen.

In dieser Position sind die An- und Abfahrt, das Bedienungspersonal, alle Umrüst- und Umsetzarbeiten, sowie sämtliche Nebenarbeiten, Geräte und Betriebstoffe zu berücksichtigen.

Bieterangaben:

angebotenes Verfahren: '....................................................'
Menge: 2,000 St

#### Gewerk 2.6 Arbeiten auf Nachweis

##### Titel 2.6.1 Arbeiten auf Nachweis

*Hinweis: Hinweis*
Katalog-Nr. 1/02/ 1. 6. 1.
Die Durchführung von Stundenlohnarbeiten erfolgt nur auf besondere Anweisung des Auftraggebers unter Vorlage entsprechender Nachweise.

**2.6.1.10 Sanierungskolonne**
Katalog-Nr. 1/02/ 1. 6. 1. 10.
Einsatz einer Sanierungskolonne zur Durchführung von Linerarbeiten auf besondere Anforderung der örtlichen Bauüberwachung; einschl. Lohn- und Gerätekosten.

Stunden zum Nachweis
Menge: 5,000 h

**2.6.1.20 Roboterkolonne**
Katalog-Nr. 1/02/ 1. 6. 1. 20.
Einsatz einer Roboterkolonne auf besondere Anforderung der örtlichen Bauüberwachung; einschl. Lohn- und Gerätekosten.

Stunden zum Nachweis
Menge: 5,000 h

**2.6.1.30 Facharbeiter für Rohr- Kanalsanierung**
Katalog-Nr. 1/02/ 1. 6. 1. 30.
Facharbeiter für Rohr- Kanalsanierung für zusätzliche Arbeiten auf besondere Anforderung der örtlichen Bauüberwachung, einschl. aller Nebenkosten.

Stunden zum Nachweis
Menge: 10,000 h

**2.6.1.40 Helfer**
Katalog-Nr. 1/02/ 1. 6. 1. 40.
Helfer für zusätzliche Arbeiten auf besondere Anforderung der örtlichen Bauüberwachung, einschl. aller Nebenkosten.

Stunden zum Nachweis
Menge: 10,000 h

**2.6.1.60 Inspektionsfahrzeug**
Katalog-Nr. 1/02/ 1. 6. 1. 60.
Einsatz eines Inspektionsfahrzeug auf besondere Anforderung der örtlichen Bauüberwachung. In den Einheitspreis sind Inspektionsfahrzeug inkl. Reinigungseinheit, Geräte und Personal einzurechnen.

Stunden zum Nachweis
Menge: 5,000 h

**2.6.1.70 Kombispülwagen**
Katalog-Nr. 1/02/ 1. 6. 1. 70.
Einsatz eines Kombispülwagen auf besondere Anforderung der örtlichen Bauüberwachung. In den Einheitspreis sind Kombispülwagen, Geräte und Personal einzurechnen.

Stunden zum Nachweis
Menge: 5,000 h
